# Impermeabilización de muro de concreto en contacto con el terreno, por su cara exterior, con geocompuesto de bentonita de sodio

- Propiedad del archivo: CYPE INGENIEROS, S.A.
- Formato: FIEBDC-3/2002
- Ámbito geográfico: Colombia
- Divisa: COP
- Costes indirectos: 3.00 %
- Gastos generales: 13.00 %
- Beneficio industrial: 6.00 %
- IVA: 16.00 %

## N Aislamientos e impermeabilizaciones

### NI Impermeabilizaciones

#### NIM Muros en contacto con el terreno

**NIM012** m² Impermeabilización de muro de concreto en contacto con el terreno, por su cara exterior, con geocompuesto de bentonita de sodio.
Impermeabilización de muro de concreto en contacto con el terreno, por su cara exterior, con geocompuesto de bentonita de sodio, de 6 mm de espesor, formado por un geotextil no tejido de polipropileno, de 200 g/m², 5 kg/m² de gránulos de bentonita de sodio natural y un geotextil tejido de polipropileno, de 110 g/m², colocado con solapes, fijado con puntas de acero al encofrado del muro antes de hormigonar. Incluso bentonita granular, para el sellado de juntas en puntos singulares y fleje de acero galvanizado para remate superior.
Incluye: Limpieza y preparación de la superficie. Extendido y fijación del geocompuesto. Relleno, con bentonita granular, del perímetro y de los encuentros con elementos pasantes.
Criterio de medición de proyecto: Superficie medida según documentación gráfica de Proyecto.
Criterio de medición de obra: Se medirá la superficie realmente ejecutada según especificaciones de Proyecto, incluyendo las entregas y los solapes.

| Código | Ud | Descripción | Rendimiento | Precio | Importe |
|---|---|---|---|---|---|
| mt08var015 | kg | Bentonita de sodio granular. (material) | 0.130 | 5731.39 | 745.08 |
| mt15iea010g | m² | Geocompuesto de bentonita de sodio, de 6 mm de espesor, formado por un geotextil no tejido de polipropileno, de 200 g/m², 5 kg/m² de gránulos de bentonita de sodio natural y un geotextil tejido de polipropileno, de 110 g/m². (material) | 1.150 | 31095.12 | 35759.39 |
| mt08var060 | kg | Puntas de acero de 20x100 mm. (material) | 0.100 | 29072.28 | 2907.23 |
| mt08eme051b | m | Fleje de acero galvanizado, de fijación. (material) | 1.000 | 963.53 | 963.53 |
| mo032 | h | Oficial 1ª aplicador de productos impermeabilizantes. (mano de obra) | 0.170 | 36735.58 | 6245.05 |
| mo070 | h | Ayudante aplicador de productos impermeabilizantes. (mano de obra) | 0.170 | 27459.10 | 4668.05 |
| % | % | Herramienta menor | 2 % | 51288.33 | 1025.77 |
|  |  | Costes directos |  |  | 52314.10 |
