# Membrana nodular impermeable

- Propiedad del archivo: CYPE INGENIEROS, S.A.
- Formato: FIEBDC-3/2002
- Ámbito geográfico: Colombia
- Divisa: COP
- Costes indirectos: 3.00 %
- Gastos generales: 13.00 %
- Beneficio industrial: 6.00 %
- IVA: 16.00 %

## N Aislamientos e impermeabilizaciones

### NI Impermeabilizaciones

#### NIM Muros en contacto con el terreno

**NIM100** m² Membrana nodular impermeable, compuesta por poliolefinas con nódulos drenantes de 4 mm de altura, con una distribución de 8911 nódulos/m², que origina una cámara de aire que permite evaporar la humedad de la cara interior del muro en contacto con el terreno, parcialmente estanco, adherida al soporte con adhesivo cementoso mejorado C2 E, y preparada para recibir directamente sobre ella el revestimiento de mortero cementoso (no incluido en este precio).
Formación de cámara interior ventilada de muro en contacto con el terreno, parcialmente estanco, mediante membrana nodular impermeable, compuesta por poliolefinas con nódulos drenantes de 4 mm de altura, con una distribución de 8911 nódulos/m², con malla y velo fibroso en cada una de sus caras, totalmente adherida al soporte con adhesivo cementoso mejorado C2 E, preparada para recibir directamente sobre ella el revestimiento de mortero cementoso (no incluido en este precio). Incluso impermeabilización de los solapes de unión mediante banda de refuerzo, de 12,7 cm de ancho, y de 40 cm de anchura para impermeabilizar los encuentros con paramentos verticales y sellados mediante adhesivo.
Incluye: Aplicación de la capa base de adhesivo cementoso. Corte y colocación de la membrana nodular. Ejecución de las impermeabilizaciones de los solapes. Sellado de las uniones con adhesivo.
Criterio de medición de proyecto: Superficie medida según documentación gráfica de Proyecto.
Criterio de medición de obra: Se medirá la superficie realmente ejecutada según especificaciones de Proyecto.

| Código | Ud | Descripción | Rendimiento | Precio | Importe |
|---|---|---|---|---|---|
| mt09mcr250a | kg | Adhesivo cementoso mejorado, C2 E, con tiempo abierto ampliado, para la fijación de geomembranas, compuesto por cementos especiales, agregados seleccionados y resinas sintéticas. (material) | 1.200 | 1318.91 | 1582.69 |
| mt15rev090a | m² | Membrana nodular impermeable, compuesta por poliolefinas con nódulos drenantes de 4 mm de altura, con una distribución de 8911 nódulos/m², con malla y velo fibroso en cada una de sus caras. (material) | 1.050 | 41479.97 | 43553.97 |
| mt15rev170a | kg | Adhesivo, color marrón, para el sellado de juntas. (material) | 0.050 | 51378.23 | 2568.91 |
| mt15rev058c | m | Banda de refuerzo para lámina impermeabilizante flexible tipo EVAC, de 127 mm de anchura, compuesta de una doble hoja de poliolefina termoplástica con acetato de vinil etileno, con ambas caras revestidas de fibras de poliéster no tejidas, de 0,52 mm de espesor y 335 g/m². (material) | 0.500 | 10257.45 | 5128.73 |
| mo032 | h | Oficial 1ª aplicador de productos impermeabilizantes. (mano de obra) | 0.184 | 19843.71 | 3651.24 |
| mo070 | h | Ayudante aplicador de productos impermeabilizantes. (mano de obra) | 0.184 | 14628.70 | 2691.68 |
| % | % | Herramienta menor | 2 % | 59177.22 | 1183.54 |
|  |  | Costes directos |  |  | 60360.76 |
