# Puerta de interior entamborada

- Propiedad del archivo: CYPE INGENIEROS, S.A.
- Formato: FIEBDC-3/2002
- Ámbito geográfico: Colombia
- Costes indirectos: 3.00 %
- Gastos generales: 13.00 %
- Beneficio industrial: 6.00 %
- IVA: 16.00 %

## P Muros divisorios y closets

### PP Puertas de interior

#### PPM De madera

**PPM010** Ud Puerta de interior entamborada, sencilla de 210x60x3,7 cm, con alma alveolada, bastidor de madera maciza, y paneles de tablero contrachapado de madera nacional; marco metálico para pintar; con herrajes de colgar y de cierre.
Suministro y colocación de puerta de interior entamborada, sencilla de 210x60x3,7 cm, con alma alveolada, bastidor de madera maciza, y paneles de tablero contrachapado de madera nacional; marco metálico para pintar. Incluso herrajes de colgar, de cierre y manija sobre escudo largo de latón negro brillo, serie básica. Ajuste de la hoja, fijación de los herrajes y ajuste final. Totalmente montada y probada.
Incluye: Colocación, aplomado y nivelación de marcos. Recibido a la obra de los elementos de fijación de marcos. Colocación de los herrajes de colgar. Colocación de la hoja. Colocación de los herrajes de cierre. Colocación de accesorios.
Criterio de medición de proyecto: Número de unidades previstas, según documentación gráfica de Proyecto.
Criterio de medición de obra: Se medirá el número de unidades realmente ejecutadas según especificaciones de Proyecto.

| Código | Ud | Descripción | Rendimiento | Precio | Importe |
|---|---|---|---|---|---|
| mt22aap060a | Ud | Marco metálico para pintar, para puerta de una hoja, con elementos de fijación. (material) | 1.000 | 48.44 | 48.44 |
| mt22ppe060ar | Ud | Hoja de puerta de interior entamborada, compuesta por alma alveolada, bastidor de madera maciza, y paneles de tablero contrachapado de madera nacional, 210x60x3,7 cm, según NTC 2569. (material) | 1.000 | 36.83 | 36.83 |
| mt23ibl010p | Ud | Pernio de 100x58 mm, con remate, en latón negro brillo, para puerta de interior. (material) | 3.000 | 0.67 | 2.01 |
| mt23ppb031 | Ud | Tornillo de latón 21/35 mm. (material) | 18.000 | 0.05 | 0.90 |
| mt23ppb200 | Ud | Cerradura de embutir, frente, accesorios y tornillos de atado, para puerta de interior. (material) | 1.000 | 10.21 | 10.21 |
| mt23hbl010aa | Ud | Juego de manija y escudo largo de latón negro brillo, serie básica, para puerta de interior. (material) | 1.000 | 7.35 | 7.35 |
| op00cla010 |  | Clavadora. | 1.000 | 0.00 | 0.00 |
| op00gra010 |  | Grapadora. | 1.000 | 0.00 | 0.00 |
| op00sie010 |  | Sierra de calar. | 1.000 | 0.00 | 0.00 |
| op00cep010 |  | Garlopa. | 1.000 | 0.00 | 0.00 |
| op00ato010 |  | Atornillador. | 1.000 | 0.00 | 0.00 |
| op00tro010 |  | Tronzador. | 1.000 | 0.00 | 0.00 |
| mo016 | h | Oficial 1ª carpintero. (mano de obra) | 1.010 | 4.50 | 4.55 |
| mo056 | h | Ayudante carpintero. (mano de obra) | 1.010 | 3.02 | 3.05 |
| % | % | Costes directos complementarios | 2 % | 113.34 | 2.27 |
|  |  | Costes directos |  |  | 115.61 |
