# Cerramiento de hueco de ascensor mediante el sistema Shaftwall W 635 E

- Propiedad del archivo: CYPE INGENIEROS, S.A.
- Formato: FIEBDC-3/2002
- Ámbito geográfico: Colombia
- Costes indirectos: 0.03 %
- Gastos generales: 13.00 %
- Beneficio industrial: 6.00 %
- IVA: 16.00 %

## P Muros divisorios y closets

### PS Entramados autoportantes

#### PSY Placas de yeso laminado

**PSY020** m² Cerramiento de hueco de ascensor mediante el sistema Shaftwall W 635 E, de muro divisorio interior especial (20+60 + 70+15+15+15)/600 LM - (CT 60 + 70) (1 maciza (DF H2) y 3 cortafuego (DF)), con placas de yeso laminado, sobre bandas acústicas "KNAUF", colocadas en la base del muro divisorio interior, formado por una estructura doble, de montantes tipo CT 60 y montantes tipo estándar con disposición normal "N"; aislamiento entre montantes de tipo CT con panel de lana mineral natural (LMN), no revestido, suministrado en rollos, Ultracoustic R "KNAUF INSULATION", de 45 mm de espesor, y entre montantes de tipo estándar con panel de lana mineral natural (LMN) no revestido, Ultracoustic P "KNAUF INSULATION", de 60 mm de espesor; 195 mm de espesor total.
Suministro y montaje de cerramiento de hueco de ascensor mediante el sistema Shaftwall W 635 E de muro divisorio interior especial, de 2,95 m de altura máxima y 195 mm de espesor total, sobre bandas acústicas "KNAUF", colocadas en la base del muro divisorio interior, formado por una estructura doble, de perfiles de lámina de acero galvanizado de 60 y 70 mm de anchura, a base de montantes tipo CT 60 y montantes tipo estándar con disposición normal "N" (elementos verticales), separados 600 mm entre ellos, y canales (elementos horizontales), para recibir un total de 4 placas de yeso laminado: una placa tipo maciza (DF H2) en una cara y tres placas tipo cortafuego (F) en la otra cara; aislamiento entre montantes de tipo CT con panel de lana mineral natural (LMN), no revestido, suministrado en rollos, Ultracoustic R "KNAUF INSULATION", de 45 mm de espesor, resistencia térmica 1,2 m²K/W, conductividad térmica 0,037 W/(mK), y entre montantes de tipo estándar con panel de lana mineral natural (LMN) no revestido, Ultracoustic P "KNAUF INSULATION", de 60 mm de espesor, resistencia térmica 1,6 m²K/W, conductividad térmica 0,037 W/(mK). Incluso parte proporcional de replanteo de la perfilería, zonas de paso y huecos; colocación en todo su perímetro de cintas o bandas estancas, en la superficie de apoyo o contacto de la perfilería con los paramentos; anclajes de canales y montantes metálicos; corte y fijación de las placas mediante tornillería; tratamiento de las zonas de paso y huecos; ejecución de ángulos; tratamiento de juntas mediante pasta y cinta de juntas; recibido de las cajas para alojamiento de materiales eléctricos y de paso de instalaciones, previo replanteo de su ubicación en las placas y perforación de las mismas, y limpieza final. Totalmente terminado y listo para imprimar, pintar o revestir.
Incluye: Replanteo y trazado en la losa inferior y en el superior de los muros divisorios interiores a realizar. Colocación de banda de estanqueidad y canales inferiores del primer entramado, sobre piso terminado o base de asiento. Colocación de banda de estanqueidad y canales superiores del primer entramado, bajo losas. Colocación y fijación de los montantes del primer entramado sobre los elementos horizontales. Montaje de las placas interiores, entre los perfiles de los montantes del primer entramado. Colocación de los paneles de lana mineral, entre los montantes del primer entramado. Colocación de banda de estanqueidad y canales inferiores del segundo entramado, sobre piso terminado o base de asiento. Colocación de banda de estanqueidad y canales superiores del segundo entramado, bajo losas. Colocación y fijación de los montantes del segundo entramado sobre los elementos horizontales. Colocación de los paneles de lana mineral, entre los montantes del segundo entramado. Cierre de la segunda cara con placas, mediante fijaciones mecánicas. Replanteo de las cajas para alojamiento de materiales eléctricos y de paso de instalaciones, y posterior perforación de las placas. Tratamiento de las juntas entre placas. Recibido de las cajas para alojamiento de materiales eléctricos y de paso de instalaciones.
Criterio de medición de proyecto: Superficie medida según documentación gráfica de Proyecto, sin duplicar esquinas ni encuentros, deduciendo los huecos de superficie mayor de 8 m² y la mitad del hueco para los de superficie entre 5 y 8 m².
Criterio de medición de obra: Se medirá la superficie realmente ejecutada según especificaciones de Proyecto, sin duplicar esquinas ni encuentros, deduciendo los huecos de superficie mayor de 8 m² y la mitad del hueco para los de superficie entre 5 y 8 m².

| Código | Ud | Descripción | Rendimiento | Precio | Importe |
|---|---|---|---|---|---|
| mt12pck020b | m | Banda acústica de dilatación "KNAUF" de 50 mm de anchura. (material) | 1.200 | 0.24 | 0.29 |
| mt12sak030a | m | Canal CT 62 "KNAUF", de acero galvanizado. (material) | 0.700 | 5.73 | 4.01 |
| mt12psg220 | Ud | Fijación compuesta por chazo y tornillo 5x27. (material) | 1.600 | 0.06 | 0.10 |
| mt12sak020a | m | Montante CT 60 "KNAUF", de acero galvanizado. (material) | 2.000 | 8.07 | 16.14 |
| mt12sak010a | m² | Placa de yeso laminado DF H2 / - 600 / 3000 / 20 / borde cuadrado, maciza "KNAUF", Euroclase A2-s1,d0 de reacción al fuego. (material) | 1.000 | 8.38 | 8.38 |
| mt16lki020cba | m² | Panel de lana mineral natural (LMN), no revestido, suministrado en rollos, Ultracoustic R "KNAUF INSULATION", de 45 mm de espesor, resistencia térmica 1,2 m²K/W, conductividad térmica 0,037 W/(mK), Euroclase A1 de reacción al fuego, con código de designación MW-EN 13162-T2-AFr5, de aplicación como aislante térmico y acústico en muros divisorios interiores y trasdosados de yeso laminado, cerramientos verticales y muros divisorios de mampostería. (material) | 1.050 | 3.23 | 3.39 |
| mt12pck020b | m | Banda acústica de dilatación "KNAUF" de 50 mm de anchura. | 1.200 | 0.24 | 0.29 |
| mt12pfk020d | m | Canal 70/30 "KNAUF" de acero galvanizado. (material) | 0.700 | 1.03 | 0.72 |
| mt12psg220 | Ud | Fijación compuesta por chazo y tornillo 5x27. | 1.600 | 0.06 | 0.10 |
| mt12pfk010d | m | Montante 70/40 "KNAUF" de acero galvanizado. (material) | 2.000 | 1.65 | 3.30 |
| mt16lki010afa | m² | Panel de lana mineral natural (LMN) no revestido, Ultracoustic P "KNAUF INSULATION", de 60 mm de espesor, resistencia térmica 1,6 m²K/W, conductividad térmica 0,037 W/(mK), Euroclase A1 de reacción al fuego, con código de designación MW-EN 13162-T4-AFr5, de aplicación como aislante térmico y acústico en cerramientos verticales, absorbente acústico en muros divisorios interiores de yeso laminado y muros divisorios de mampostería. (material) | 1.050 | 4.54 | 4.77 |
| mt12ppk010h | m² | Placa de yeso laminado DF / - 1200 / longitud / 15 / borde afinado, cortafuego "KNAUF". (material) | 3.000 | 7.28 | 21.84 |
| mt12ptk010ad | Ud | Tornillo autoperforante TN "KNAUF" 3,5x25. (material) | 8.000 | 0.01 | 0.08 |
| mt12ptk010ag | Ud | Tornillo autoperforante TN "KNAUF" 3,5x45. (material) | 15.000 | 0.01 | 0.15 |
| mt12ptk010ah | Ud | Tornillo autoperforante TN "KNAUF" 3,9x55. (material) | 15.000 | 0.02 | 0.30 |
| mt12ptk010ai | Ud | Tornillo autoperforante TN "KNAUF" 4,2x70. (material) | 15.000 | 0.06 | 0.90 |
| mt12pik010b | kg | Pasta de juntas Jointfiller F-1 GLS "KNAUF". (material) | 1.400 | 1.25 | 1.75 |
| mt12pck010a | m | Cinta de juntas "KNAUF" de 50 mm de anchura. (material) | 1.600 | 0.03 | 0.05 |
| op00ato010 |  | Atornillador. | 1.000 | 0.00 | 0.00 |
| op00fre010 |  | Fresadora. | 1.000 | 0.00 | 0.00 |
| mo049 | h | Oficial 1ª montador de divisiones y sistemas de placas. (mano de obra) | 0.752 | 4.56 | 3.43 |
| mo092 | h | Ayudante montador de divisiones y sistemas de placas. (mano de obra) | 0.752 | 3.00 | 2.26 |
| % | % | Costes directos complementarios | 2 % | 72.25 | 1.45 |
|  |  | Costes directos |  |  | 73.70 |
