# Cubierta inclinada de tejas

- Propiedad del archivo: CYPE INGENIEROS, S.A.
- Formato: FIEBDC-3/2002
- Ámbito geográfico: Colombia
- Divisa: COP
- Costes indirectos: 3.00 %
- Gastos generales: 13.00 %
- Beneficio industrial: 6.00 %
- IVA: 16.00 %

## Q Cubiertas

### QT Inclinadas

#### QTT Tejados

**QTT210** m² Cubierta inclinada de tejas.
Cubierta inclinada con una pendiente media del 30%. FORMACIÓN DE PENDIENTES: tablero cerámico hueco machihembrado, para revestir, 100x30x3,5 cm, con las testas rectas, con una capa de regularización de mortero de cemento, confeccionado en obra, dosificación 1:6, de 3 cm de espesor y acabado fratasado y relleno de las juntas entre las piezas de dos tramos contiguos con el mismo mortero, sobre muros divisorios interiores aligerados de ladrillo cerámico hueco de 24x11,5x9 cm recibido con mortero de cemento, confeccionado en obra, dosificación 1:6, rematados superiormente con maestras de mortero de cemento, confeccionado en obra, dosificación 1:6, todo ello sobre losa de concreto; COBERTURA: tejas cerámicas curvas, acabado con engobe color rojo, 40,8x15x11,6 cm, recibidas con mortero de cemento, confeccionado en obra, dosificación 1:8. Incluso, resolución de puntos singulares y piezas especiales de la cobertura.
Criterio de valoración económica: El precio no incluye la losa de concreto.
Incluye: Limpieza del supradós de la losa. Replanteo y trazado de limatesas, limahoyas, encuentros y juntas. Formación de tabicas perimetrales con piezas cerámicas. Formación de muros divisorios interiores aligerados. Maestreado del remate de los muros divisorios interiores aligerados para recibir el tablero. Colocación de las cintas de papel sobre los muros divisorios interiores aligerados. Colocación de las piezas cerámicas que forman el tablero. Fundido, extendido y regleado de la capa de mortero de regularización. Colocación de las tejas recibidas con mortero. Ejecución de cumbreras, limatesas, aleros y bordes libres.
Criterio de medición de proyecto: Superficie del faldón medida en verdadera magnitud, según documentación gráfica de Proyecto, sin tener en cuenta el solape correspondiente de la teja. Incluyendo formación de cumbreras, limatesas, aleros y bordes libres. No se incluyen formación de limahoyas, aleros decorativos ni encuentros de faldones con paramentos verticales, chimeneas, ventanas o ductos de ventilación.
Criterio de medición de obra: Se medirá, en verdadera magnitud, la superficie realmente ejecutada según especificaciones de Proyecto, sin tener en cuenta el solape correspondiente de la teja. Incluyendo formación de cumbreras, limatesas, aleros y bordes libres. No se incluyen formación de limahoyas, aleros decorativos ni encuentros de faldones con paramentos verticales, chimeneas, ventanas o ductos de ventilación.

| Código | Ud | Descripción | Rendimiento | Precio | Importe |
|---|---|---|---|---|---|
| mt04lvc010c | Ud | Ladrillo cerámico hueco doble, para revestir, 24x11,5x9 cm, densidad 780 kg/m³. (material) | 22.989 | 705.72 | 16223.80 |
| mt08aaa010a | m³ | Agua. (material) | 0.024 | 3281.16 | 78.75 |
| mt01arg005a | t | Arena de cantera, para mortero preparado en obra. (material) | 0.178 | 45135.97 | 8034.20 |
| mt08cem000d | kg | Cemento gris en sacos. (material) | 23.250 | 483.43 | 11239.75 |
| mt04lvg020e | Ud | Tablero cerámico hueco machihembrado, para revestir, 100x30x3,5 cm, con las testas rectas. (material) | 3.633 | 1085.72 | 3944.42 |
| mt13tac050a | Ud | Teja cerámica curva, acabado con engobe color rojo, 40,8x15x11,6 cm. (material) | 36.921 | 2366.47 | 87372.44 |
| mt13tac051a | Ud | Caballete cerámico, acabado con engobe color rojo, 44x28,5x10,5 cm, para tejas curvas. (material) | 0.320 | 30140.02 | 9644.81 |
| mt13tac055a | Ud | Teja cerámica de ventilación, acabado con engobe color rojo, 40,8x15x6,3 cm, para tejas curvas. (material) | 0.100 | 122796.55 | 12279.66 |
| mt13tac100 | kg | Pigmento para mortero. (material) | 0.027 | 16085.69 | 434.31 |
| mq06hor010 | h | Concretera eléctrica con una capacidad de amasado de 160 l. (maquinaria) | 0.074 | 8706.88 | 644.31 |
| mo020 | h | Oficial 1ª obra blanca. (mano de obra) | 1.771 | 25476.92 | 45119.63 |
| mo113 | h | Peón de obra blanca. (mano de obra) | 2.719 | 18348.75 | 49890.25 |
| % | % | Herramienta menor | 10 % | 244906.33 | 24490.63 |
|  |  | Costes directos |  |  | 269396.96 |
