# Aireador, de 86x47 cm, para cubierta inclinada, con una pendiente mayor del 10%. Incluso accesorios de fijación de las piezas a las placas

- Propiedad del archivo: CYPE INGENIEROS, S.A.
- Formato: FIEBDC-3/2002
- Ámbito geográfico: Colombia
- Divisa: COP
- Costes indirectos: 3.00 %
- Gastos generales: 13.00 %
- Beneficio industrial: 6.00 %
- IVA: 16.00 %

## Q Cubiertas

### QU Componentes de cubiertas inclinadas

#### QUA De placas asfálticas

**QUA012** Ud Aireador, de 86x47 cm, para cubierta inclinada, con una pendiente mayor del 10%. Incluso accesorios de fijación de las piezas a las placas.
Aireador, de 86x47 cm, para cubierta inclinada, con una pendiente mayor del 10%. Incluso accesorios de fijación de las piezas a las placas.
Incluye: Replanteo y colocación de las piezas especiales sobre las láminas de cubierta. Fijación de las piezas a las placas.
Criterio de medición de proyecto: Número de unidades previstas, según documentación gráfica de Proyecto.
Criterio de medición de obra: Se medirá el número de unidades realmente ejecutadas según especificaciones de Proyecto.

| Código | Ud | Descripción | Rendimiento | Precio | Importe |
|---|---|---|---|---|---|
| mt13lpo070a | Ud | Aireador de 86x47 cm, para cubierta de placas asfálticas. (material) | 1.000 | 191893.50 | 191893.50 |
| mt13lpo033a | Ud | Clavo, para fijación sobre soporte de concreto. (material) | 12.000 | 199.70 | 2396.40 |
| mo051 | h | Oficial 1ª pailero. (mano de obra) | 0.395 | 14232.90 | 5622.00 |
| mo098 | h | Ayudante pailero. (mano de obra) | 0.198 | 10324.57 | 2044.26 |
| % | % | Herramienta menor | 2 % | 201956.16 | 4039.12 |
|  |  | Costes directos |  |  | 205995.28 |
