# Revestimiento mural vinílico

- Propiedad del archivo: CYPE INGENIEROS, S.A.
- Formato: FIEBDC-3/2002
- Ámbito geográfico: Colombia
- Divisa: COP
- Costes indirectos: 3.00 %
- Gastos generales: 13.00 %
- Beneficio industrial: 6.00 %
- IVA: 16.00 %

## R Revestimientos

### RD Decorativos

#### RDS Flexibles

**RDS020** m² Revestimiento mural vinílico.
Revestimiento mural con lámina homogénea de PVC, de 0,90 mm de espesor, con tratamiento de protección superficial PUR, color a elegir. Colocación en obra: con adhesivo a base de resina acrílica en dispersión acuosa.
Incluye: Limpieza y preparación de la superficie soporte. Replanteo. Corte y preparación del revestimiento. Aplicación del adhesivo. Colocación y fijación del revestimiento. Limpieza del adhesivo sobrante y paso del rodillo aplastajuntas. Resolución de encuentros y puntos singulares.
Criterio de medición de proyecto: Superficie medida según documentación gráfica de Proyecto, deduciendo los huecos de superficie mayor de 2 m².
Criterio de medición de obra: Se medirá la superficie realmente ejecutada según especificaciones de Proyecto, deduciendo los huecos de superficie mayor de 2 m².

| Código | Ud | Descripción | Rendimiento | Precio | Importe |
|---|---|---|---|---|---|
| mt29cam010 | kg | Adhesivo a base de resina acrílica en dispersión acuosa, para el encolado de revestimientos murales flexibles. (material) | 0.150 | 12644.28 | 1896.64 |
| mt18pha080a | m² | Lámina homogénea de PVC, de 0,9 mm de espesor, con tratamiento de protección superficial PUR, color a elegir; suministrada en rollos de 200 cm de anchura; peso total: 1600 g/m²; Euroclase B-s2, d0 de reacción al fuego. (material) | 1.050 | 67848.71 | 71241.15 |
| mo026 | h | Oficial 1ª instalador de revestimientos flexibles. (mano de obra) | 0.147 | 27792.28 | 4085.47 |
| mo064 | h | Ayudante instalador de revestimientos flexibles. (mano de obra) | 0.147 | 20774.17 | 3053.80 |
| % | % | Herramienta menor | 2 % | 80277.06 | 1605.54 |
|  |  | Costes directos |  |  | 81882.60 |
