# Tratamiento superficial de protección hidrófuga para fachadas de mortero

- Propiedad del archivo: CYPE INGENIEROS, S.A.
- Formato: FIEBDC-3/2002
- Ámbito geográfico: Colombia
- Costes indirectos: 3.00 %
- Gastos generales: 13.00 %
- Beneficio industrial: 6.00 %
- IVA: 16.00 %

## R Revestimientos

### RL Tratamientos superficiales de protección

#### RLH Hidrófugos

**RLH010** m² Tratamiento superficial de protección hidrófuga para fachadas de mortero, mediante impregnación acuosa, incolora, hidrófuga, Masterseal 303 "BASF Construction Chemical", aplicada en una mano (rendimiento: 0,3 l/m²).
Formación de capa de impermeabilización en paramentos exteriores de mortero, mediante impregnación acuosa, incolora, hidrófuga, Masterseal 303 "BASF Construction Chemical", a base de alcoxisilano de alquilo, con una profundidad media de penetración de 2 a 3 mm, resistente a los rayos UV y a los álcalis, aplicada con brocha, rodillo o pistola de baja presión, en una mano (rendimiento: 0,3 l/m²). Incluso p/p de limpieza de la superficie soporte.
Incluye: Limpieza general del paramento soporte. Aplicación de la mano de hidrofugante.
Criterio de medición de proyecto: Superficie medida según documentación gráfica de Proyecto, con el mismo criterio que el soporte base.
Criterio de medición de obra: Se medirá la superficie realmente ejecutada según especificaciones de Proyecto, con el mismo criterio que el soporte base.

| Código | Ud | Descripción | Rendimiento | Precio | Importe |
|---|---|---|---|---|---|
| mt09reh190ba | l | Impregnación acuosa, incolora, hidrófuga, Masterseal 303 "BASF Construction Chemical", a base de alcoxisilano de alquilo, con una profundidad media de penetración de 2 a 3 mm, resistente a los rayos UV y a los álcalis, repelente del agua y la suciedad, para aplicación sobre superficies de hormigón o mortero. (material) | 0.300 | 13443.39 | 4033.02 |
| mo024 | h | Oficial 1ª pintor. (mano de obra) | 0.193 | 9515.92 | 1836.57 |
| % | % | Costes directos complementarios | 2 % | 5869.59 | 117.39 |
|  |  | Costes directos |  |  | 5986.98 |
