# Contrapiso de mortero de cemento

- Propiedad del archivo: CYPE INGENIEROS, S.A.
- Formato: FIEBDC-3/2002
- Ámbito geográfico: Colombia
- Divisa: COP
- Costes indirectos: 3.00 %
- Gastos generales: 13.00 %
- Beneficio industrial: 6.00 %
- IVA: 16.00 %

## R Revestimientos

### RS Pisos

#### RSB Contrapisos y grandes recrecidos

**RSB010** m² Contrapiso de mortero de cemento.
Contrapiso, de 4 cm de espesor, de mortero de cemento CEM II/B-P 32,5 N tipo M-10, maestreado y fratasado. Incluso banda de panel rígido de poliestireno expandido para la preparación de las juntas perimetrales de dilatación.
Incluye: Replanteo y marcado de niveles. Preparación de las juntas perimetrales de dilatación. Puesta en obra del mortero. Formación de juntas de retracción. Ejecución del fratasado. Curado del mortero.
Criterio de medición de proyecto: Superficie medida según documentación gráfica de Proyecto.
Criterio de medición de obra: Se medirá la superficie realmente ejecutada según especificaciones de Proyecto, sin deducir la superficie ocupada por las columnas situados dentro de su perímetro.

| Código | Ud | Descripción | Rendimiento | Precio | Importe |
|---|---|---|---|---|---|
| mt16pea020a | m² | Panel rígido de poliestireno expandido, mecanizado lateral recto, de 10 mm de espesor, resistencia térmica 0,25 m²K/W, conductividad térmica 0,036 W/(mK), para junta de contracción. (material) | 0.050 | 5384.64 | 269.23 |
| mt09mor010e | m³ | Mortero de cemento CEM II/B-P 32,5 N tipo M-10, confeccionado en obra con 380 kg/m³ de cemento y una proporción en volumen 1/4. (material) | 0.040 | 281812.00 | 11272.48 |
| mq06hor010 | h | Concretera eléctrica con una capacidad de amasado de 160 l. (maquinaria) | 0.028 | 8779.49 | 245.83 |
| mo020 | h | Oficial 1ª obra blanca. (mano de obra) | 0.056 | 27792.28 | 1556.37 |
| mo113 | h | Peón de obra blanca. (mano de obra) | 0.226 | 20015.53 | 4523.51 |
| % | % | Herramienta menor | 2 % | 17867.42 | 357.35 |
|  |  | Costes directos |  |  | 18224.77 |
