# Piso de baldosas cerámicas "BUTECH", colocadas con adhesivo

- Propiedad del archivo: CYPE INGENIEROS, S.A.
- Formato: FIEBDC-3/2002
- Ámbito geográfico: Colombia
- Divisa: COP
- Costes indirectos: 3.00 %
- Gastos generales: 13.00 %
- Beneficio industrial: 6.00 %
- IVA: 16.00 %

## R Revestimientos

### RS Pisos

#### RSG De baldosas cerámicas

**RSG140** m² Piso de baldosas cerámicas "BUTECH", colocadas con adhesivo.
Suministro y ejecución de piso mediante el método de colocación en capa fina, de placas de gres porcelánico de gran formato STON-KER de "BUTECH", "PORCELANOSA GRUPO", serie Durango, acabado Arena, de 37,3x37,3x1 cm, para uso interior, recibidas con adhesivo cementoso mejorado, C2 TE, con deslizamiento reducido y tiempo abierto ampliado, Rapimax Gris n "BUTECH", extendido sobre la superficie soporte con llana dentada. Incluso limpieza, comprobación de la superficie soporte, replanteos, cortes, formación de juntas perimetrales continuas, de anchura no menor de 5 mm, en los límites con paredes, columnas exentas y elevaciones de nivel y, en su caso, juntas de partición y juntas estructurales existentes en la superficie soporte, rejuntado con mortero de juntas cementoso Colorstuk 0-4 "BUTECH", tipo CG 2, color Manhattan, para juntas de hasta 4 mm, eliminación del material sobrante del rejuntado y limpieza final del piso.
Incluye: Limpieza y comprobación de la superficie soporte. Replanteo de los niveles de acabado. Replanteo de la disposición de las piezas y juntas de movimiento. Aplicación del adhesivo. Colocación de las baldosas. Formación de juntas de partición, perimetrales y estructurales. Rejuntado. Eliminación y limpieza del material sobrante. Colocación del guardaescoba. Limpieza final del piso.
Criterio de medición de proyecto: Superficie medida según documentación gráfica de Proyecto, deduciendo los huecos de superficie mayor de 3 m². No se ha incrementado la medición por roturas y recortes, ya que en la descomposición se ha considerado un 5% más de piezas.
Criterio de medición de obra: Se medirá la superficie realmente ejecutada según especificaciones de Proyecto, deduciendo los huecos de superficie mayor de 3 m².

| Código | Ud | Descripción | Rendimiento | Precio | Importe |
|---|---|---|---|---|---|
| mt09mcb010i | kg | Adhesivo cementoso mejorado, C2 TE, con deslizamiento reducido y tiempo abierto ampliado, Rapimax Gris n "BUTECH", para la colocación en capa fina de piso cerámico, a base de cementos especiales, agregados seleccionados y resinas sintéticas. (material) | 3.000 | 3603.49 | 10810.47 |
| mt12pcb020hnS1 | m² | Placa de gres porcelánico de gran formato STON-KER de "BUTECH", "PORCELANOSA GRUPO", serie Durango, acabado Arena, de 37,3x37,3x1 cm. (material) | 1.050 | 92290.87 | 96905.41 |
| mt09mcb020a | kg | Mortero de juntas cementoso Colorstuk 0-4 "BUTECH", tipo CG2, color Manhattan, para juntas de hasta 4 mm, a base de cementos de alta resistencia, agregados seleccionados, pigmentos y aditivos específicos, para todo tipo de piezas cerámicas y piedras naturales. (material) | 0.500 | 6393.30 | 3196.65 |
| op00sie030 |  | Sierra de disco de diamante, para mesa de trabajo, de corte húmedo. | 1.000 | 0.00 | 0.00 |
| mo023 | h | Oficial 1ª colocador de pisos. (mano de obra) | 0.450 | 20765.62 | 9344.53 |
| mo061 | h | Ayudante colocador de pisos. (mano de obra) | 0.225 | 15525.79 | 3493.30 |
| % | % | Herramienta menor | 2 % | 123750.36 | 2475.01 |
|  |  | Costes directos |  |  | 126225.37 |
