# Parquet mosaico taraceado de tablillas de madera de eucalipto de 120x24x8 mm, colocado con adhesivo en damero

- Propiedad del archivo: CYPE INGENIEROS, S.A.
- Formato: FIEBDC-3/2002
- Ámbito geográfico: Colombia
- Divisa: COP
- Costes indirectos: 3.00 %
- Gastos generales: 13.00 %
- Beneficio industrial: 6.00 %
- IVA: 16.00 %

## R Revestimientos

### RS Pisos

#### RSM De madera

**RSM030** m² Parquet mosaico taraceado de tablillas de madera de eucalipto de 120x24x8 mm, colocado con adhesivo en damero.
Parquet mosaico taraceado, formado por tablillas de madera de eucalipto, de 120x24x8 mm, adosadas unas a otras pero no unidas entre sí, colocadas con adhesivo a base de poliuretano en damero. Incluso acuchillado, lijado, plastecido, aplicación de fondos y barnizado final con tres manos de barniz de poliuretano de dos componentes P-6/8.
Incluye: Vertido y extendido sobre el soporte del adhesivo. Colocación de las tablas de parquet. Limpieza del adhesivo sobrante. Acuchillado y lijado de la superficie. Plastecido y aplicación de fondos. Barnizado.
Criterio de medición de proyecto: Superficie útil, medida según documentación gráfica de Proyecto. No se ha incrementado la medición por roturas y recortes, ya que en la descomposición se ha considerado un 5% más de piezas.
Criterio de medición de obra: Se medirá la superficie realmente ejecutada según especificaciones de Proyecto.

| Código | Ud | Descripción | Rendimiento | Precio | Importe |
|---|---|---|---|---|---|
| mt18mva040 | kg | Adhesivo de reacción de poliuretano, para pegado de madera. (material) | 1.100 | 7884.72 | 8673.19 |
| mt18mpm010c | m² | Tablilla de taraceado, madera maciza de eucalipto, 120x24x8 mm. (material) | 1.030 | 32154.51 | 33119.15 |
| mt27tmp010 | l | Barniz de poliuretano de dos componentes P-6/8. (material) | 0.900 | 23597.24 | 21237.52 |
| mq08war160 | h | Lijadora de aplicación en pisos de madera, equipada con rodillos para lija y sistema de aspiración. (maquinaria) | 0.150 | 8173.09 | 1225.96 |
| op00cla010 |  | Clavadora neumática. | 1.000 | 0.00 | 0.00 |
| op00cep010 |  | Garlopa. | 1.000 | 0.00 | 0.00 |
| op00tro010 |  | Tronzador. | 1.000 | 0.00 | 0.00 |
| mo025 | h | Oficial 1ª instalador de pisos de madera. (mano de obra) | 1.028 | 13844.46 | 14232.10 |
| mo063 | h | Ayudante instalador de pavimentos de madera. (mano de obra) | 0.424 | 10324.57 | 4377.62 |
| % | % | Herramienta menor | 2 % | 82865.54 | 1657.31 |
|  |  | Costes directos |  |  | 84522.85 |
