# Piso de corcho

- Propiedad del archivo: CYPE INGENIEROS, S.A.
- Formato: FIEBDC-3/2002
- Ámbito geográfico: Colombia
- Divisa: COP
- Costes indirectos: 3.00 %
- Gastos generales: 13.00 %
- Beneficio industrial: 6.00 %
- IVA: 16.00 %

## R Revestimientos

### RS Pisos

#### RSO De corcho

**RSO010** m² Piso de corcho.
Piso de losetas de corcho de 610x610x3,2 mm, clase de uso 42 (según ISO 10874), plastificadas con soporte de PVC y lámina de PVC transparente, colocadas con adhesivo a base de poliuretano sobre capa de pasta niveladora no incluida en este precio. Incluso adhesivo de contacto y formación de juntas del piso.
Incluye: Replanteo de los ejes geométricos ortogonales de la habitación. Colocación, sobre los ejes replanteados, de dos filas de losetas, comenzando por el centro de la habitación. Extensión del adhesivo. Colocación de las losetas. Corte y colocación de las losetas perimetrales. Lijado de la superficie del revestimiento para eliminar cejas. Limpieza de la superficie del revestimiento.
Criterio de medición de proyecto: Superficie útil, medida según documentación gráfica de Proyecto. No se ha incrementado la medición por roturas y recortes, ya que en la descomposición se ha considerado un 5% más de piezas.
Criterio de medición de obra: Se medirá la superficie realmente ejecutada según especificaciones de Proyecto.

| Código | Ud | Descripción | Rendimiento | Precio | Importe |
|---|---|---|---|---|---|
| mt18mva040 | kg | Adhesivo de reacción de poliuretano, para pegado de madera. (material) | 1.100 | 8926.92 | 9819.61 |
| mt18mlc020b | m² | Loseta de corcho, plastificada, 610x610x3,2 mm, con soporte de PVC y lámina de PVC transparente. (material) | 1.050 | 46484.34 | 48808.56 |
| mo025 | h | Oficial 1ª instalador de pisos de madera. (mano de obra) | 0.169 | 24621.15 | 4160.97 |
| mo063 | h | Ayudante instalador de pavimentos de madera. (mano de obra) | 0.113 | 18408.45 | 2080.15 |
| % | % | Herramienta menor | 2 % | 64869.29 | 1297.39 |
|  |  | Costes directos |  |  | 66166.68 |
