# Cielo raso registrable de placas de escayola

- Propiedad del archivo: CYPE INGENIEROS, S.A.
- Formato: FIEBDC-3/2002
- Ámbito geográfico: Colombia
- Divisa: COP
- Costes indirectos: 3.00 %
- Gastos generales: 13.00 %
- Beneficio industrial: 6.00 %
- IVA: 16.00 %

## R Revestimientos

### RT Cielos rasos en interiores

#### RTB Registrables, de placas de escayola

**RTB025** m² Cielo raso registrable de placas de escayola.
Cielo raso registrable suspendido, situado a una altura menor de 4 m, constituido por: ESTRUCTURA: perfilería vista acabado lacado, color blanco, comprendiendo perfiles primarios y secundarios, suspendidos de la losa o elemento soporte con varillas y cuelgues; PLACAS: placas de escayola, de superficie fisurada, 60x60 cm. Incluso perfiles angulares, fijaciones para el anclaje de los perfiles y accesorios de montaje.
Incluye: Replanteo de los ejes de la trama modular. Nivelación y fijación de los perfiles perimetrales. Replanteo de los perfiles primarios de la trama. Señalización de los puntos de anclaje a la losa o elemento soporte. Nivelación y suspensión de los perfiles primarios y secundarios de la trama. Corte de las placas. Colocación de las placas. Resolución de encuentros y puntos singulares.
Criterio de medición de proyecto: Superficie medida entre paramentos, según documentación gráfica de Proyecto, sin descontar huecos para instalaciones.
Criterio de medición de obra: Se medirá la superficie realmente ejecutada según especificaciones de Proyecto, sin descontar huecos para instalaciones.

| Código | Ud | Descripción | Rendimiento | Precio | Importe |
|---|---|---|---|---|---|
| mt12fac020b | Ud | Varilla metálica de acero galvanizado de 6 mm de diámetro. (material) | 1.000 | 857.90 | 857.90 |
| mt12fac030a | m | Perfilería vista con acabado lacado color blanco, para cielos rasos registrables, incluso piezas complementarias y especiales. (material) | 4.000 | 2332.42 | 9329.68 |
| mt12fac060 | Ud | Perfil angular para remates perimetrales. (material) | 0.600 | 1662.18 | 997.31 |
| mt12fac050 | Ud | Accesorios para la instalación de cielos rasos registrables. (material) | 0.200 | 4316.33 | 863.27 |
| mt12fpe020a | m² | Placa de escayola, de superficie fisurada, 60x60 cm, para colocar sobre perfilería vista en cielos rasos registrables. (material) | 1.020 | 13404.74 | 13672.83 |
| op00fre010 |  | Fresadora. | 1.000 | 0.00 | 0.00 |
| op00ato010 |  | Atornillador. | 1.000 | 0.00 | 0.00 |
| mo035 | h | Oficial 1ª de cielos rasos. (mano de obra) | 0.260 | 25476.92 | 6624.00 |
| mo117 | h | Peón colocador de cielos rasos. (mano de obra) | 0.260 | 18348.75 | 4770.68 |
| % | % | Herramienta menor | 2 % | 37115.67 | 742.31 |
|  |  | Costes directos |  |  | 37857.98 |
