# Tabica para cielo raso continuo de placas de yeso laminado

- Propiedad del archivo: CYPE INGENIEROS, S.A.
- Formato: FIEBDC-3/2002
- Ámbito geográfico: Colombia
- Divisa: COP
- Costes indirectos: 3.00 %
- Gastos generales: 13.00 %
- Beneficio industrial: 6.00 %
- IVA: 16.00 %

## R Revestimientos

### RT Cielos rasos en interiores

#### RTC Continuos, de placas de yeso laminado

**RTC020** m Tabica para cielo raso continuo de placas de yeso laminado.
Tabica vertical en cambio de nivel de cielo raso continuo, mediante placas de yeso laminado recibidas con pasta de agarre, para cerrar un espacio de 20 cm de altura. Incluso corte, fijación con pasta de agarre, pasta de juntas y cinta de juntas.
Incluye: Replanteo y trazado en los paramentos de la situación de la tabica. Presentación y corte de las piezas. Extendido de la pasta de agarre. Fijación de las placas. Resolución de encuentros y puntos singulares. Tratamiento de juntas.
Criterio de medición de proyecto: Longitud medida según documentación gráfica de Proyecto.
Criterio de medición de obra: Se medirá la longitud realmente ejecutada según especificaciones de Proyecto.

| Código | Ud | Descripción | Rendimiento | Precio | Importe |
|---|---|---|---|---|---|
| mt12psg010c | m² | Placa de yeso laminado A / - 1200 / longitud / 18 / con los bordes longitudinales afinados. (material) | 0.231 | 18922.31 | 4371.05 |
| mt12psg035a | kg | Pasta de agarre. (material) | 0.300 | 1639.49 | 491.85 |
| mt12psg030a | kg | Pasta de juntas. (material) | 0.400 | 3400.37 | 1360.15 |
| mt12psg040a | m | Cinta microperforada de papel. (material) | 2.100 | 142.41 | 299.06 |
| mo015 | h | Oficial 1ª montador de falsos techos. (mano de obra) | 0.531 | 37753.36 | 20047.03 |
| mo082 | h | Ayudante montador de falsos techos. (mano de obra) | 0.531 | 27459.10 | 14580.78 |
| % | % | Herramienta menor | 2 % | 41149.92 | 823.00 |
|  |  | Costes directos |  |  | 41972.92 |
