# Falso techo registrable acústico formado por placa perforada de yeso laminado, gama Gyptone Desmontable modelo Quattro Tipo 20 "PLACO", de 600x600 mm y 12,5 mm de espesor, con perfilería vista

- Propiedad del archivo: CYPE INGENIEROS, S.A.
- Formato: FIEBDC-3/2002
- Ámbito geográfico: Colombia
- Costes indirectos: 3.00 %
- Gastos generales: 13.00 %
- Beneficio industrial: 6.00 %
- IVA: 16.00 %

## R Revestimientos

### RT Falsos techos

#### RTD Registrables, de placas de yeso laminado

**RTD022** m² Falso techo registrable acústico formado por placa perforada de yeso laminado, gama Gyptone Desmontable modelo Quattro Tipo 20 "PLACO", de 600x600 mm y 12,5 mm de espesor, con perfilería vista.
Suministro y montaje de falso techo registrable acústico constituido por placa perforada de yeso laminado, gama Gyptone Desmontable modelo Quattro Tipo 20 "PLACO", de 600x600 mm y 12,5 mm de espesor, apoyada sobre perfilería vista con suela de 24 mm de anchura, y perforaciones cuadradas, suspendida del forjado mediante perfilería de acero galvanizado, de color negro, comprendiendo perfil metálico angular Quick-lock "PLACO", de 3000 mm de longitud y 22x22 mm de sección, perfil metálico primario Quick-lock "PLACO", de 3600 mm de longitud y 24x38 mm de sección, perfil metálico secundario Quick-lock "PLACO", de 1200 mm de longitud y 24x32 mm de sección y perfil metálico secundario Quick-lock "PLACO", de 600 mm de longitud y 24x32 mm de sección, fijados al techo mediante varilla lisa regulable de 4 mm de diámetro y cuelgues rápidos Quick-lock "PLACO". Incluso p/p de accesorios de fijación, completamente instalado.
Incluye: Replanteo de los ejes de la trama modular. Nivelación y colocación de los perfiles angulares. Replanteo de los perfiles primarios de la trama. Señalización de los puntos de anclaje al forjado. Nivelación y suspensión de los perfiles primarios y secundarios de la trama. Colocación de las placas.
Criterio de medición de proyecto: Superficie medida entre paramentos, según documentación gráfica de Proyecto, sin descontar huecos para instalaciones.
Criterio de medición de obra: Se medirá la superficie realmente ejecutada según especificaciones de Proyecto, sin descontar huecos para instalaciones.

| Código | Ud | Descripción | Rendimiento | Precio | Importe |
|---|---|---|---|---|---|
| mt12plp100aaa | m | Perfil metálico angular de acero galvanizado, Quick-lock "PLACO", color blanco, fabricado mediante laminación en frío, de 3000 mm de longitud, 22x22 mm de sección y 0,5 mm de espesor, para la realización de falsos techos registrables. (material) | 0.500 | 2504.05 | 1252.03 |
| mt12ple100 | Ud | Varilla lisa regulable con gancho "PLACO", de 4 mm de diámetro y 1000 mm de longitud. (material) | 0.830 | 1402.27 | 1163.88 |
| mt12psg220 | Ud | Fijación compuesta por taco y tornillo 5x27. (material) | 0.830 | 161.01 | 133.64 |
| mt12ple090 | Ud | Pieza de cuelgue rápido Quick-lock "PLACO". (material) | 0.830 | 2181.02 | 1810.25 |
| mt12plp090aab | m | Perfil metálico primario de acero galvanizado, Quick-lock "PLACO" color negro, fabricado mediante laminación en frío, de 3600 mm de longitud, 24x38 mm de sección, para la realización de falsos techos registrables. (material) | 0.830 | 4106.64 | 3408.51 |
| mt12plp090cbb | m | Perfil metálico secundario de acero galvanizado, Quick-lock "PLACO" color negro, fabricado mediante laminación en frío, de 1200 mm de longitud, 24x32 mm de sección, para la realización de falsos techos registrables. (material) | 1.660 | 4106.64 | 6817.02 |
| mt12plp090dbb | m | Perfil metálico secundario de acero galvanizado, Quick-lock "PLACO" color negro, fabricado mediante laminación en frío, de 600 mm de longitud, 24x32 mm de sección, para la realización de falsos techos registrables. (material) | 0.830 | 4106.64 | 3408.51 |
| mt12plk030aabbbnad | m² | Placa perforada de yeso laminado, gama Gyptone Desmontable modelo Quattro Tipo 20 "PLACO", de 600x600 mm y 12,5 mm de espesor, apoyada sobre perfilería vista con suela de 24 mm de anchura, y perforaciones cuadradas. (material) | 1.050 | 72917.83 | 76563.72 |
| op00fre010 |  | Fresadora. | 1.000 | 0.00 | 0.00 |
| op00ato010 |  | Atornillador. | 1.000 | 0.00 | 0.00 |
| mo006 | h | Oficial 1ª montador. (mano de obra) | 0.246 | 9825.63 | 2417.10 |
| mo048 | h | Ayudante montador. (mano de obra) | 0.246 | 8926.87 | 2196.01 |
| % | % | Costes directos complementarios | 2 % | 99170.67 | 1983.41 |
|  |  | Costes directos |  |  | 101154.08 |
