# Impronta de escayola, para decoración de techo o pared

- Propiedad del archivo: CYPE INGENIEROS, S.A.
- Formato: FIEBDC-3/2002
- Ámbito geográfico: Colombia
- Divisa: COP
- Costes indirectos: 3.00 %
- Gastos generales: 13.00 %
- Beneficio industrial: 6.00 %
- IVA: 16.00 %

## R Revestimientos

### RT Cielos rasos en interiores

#### RTP Prefabricados de escayola

**RTP210** Ud Impronta de escayola, para decoración de techo o pared.
Impronta de escayola, de 60 cm de diámetro, para decoración de techo o pared, recibida con cola para escayola. Incluso accesorios de fijación.
Incluye: Replanteo de la pieza. Humectación de la base de fijación. Extendido de la cola. Colocación y rejuntado de la pieza.
Criterio de medición de proyecto: Número de unidades previstas, según documentación gráfica de Proyecto.
Criterio de medición de obra: Se medirá el número de unidades realmente colocadas según especificaciones de Proyecto.

| Código | Ud | Descripción | Rendimiento | Precio | Importe |
|---|---|---|---|---|---|
| mt12rea130a | Ud | Impronta de escayola, de 60 cm de diámetro. (material) | 1.050 | 37143.87 | 39001.06 |
| mt09eyc030 | kg | Cola para escayola. (material) | 0.620 | 737.59 | 457.31 |
| mo035 | h | Oficial 1ª de cielos rasos. (mano de obra) | 0.226 | 25476.92 | 5757.78 |
| % | % | Herramienta menor | 2 % | 45216.15 | 904.32 |
|  |  | Costes directos |  |  | 46120.47 |
