# Lavamanos para empotrar, serie Aloa "ROCA", color blanco, de 475x560 mm, equipado con batería de 3 piezas, serie Touch "ROCA", modelo 5A4447C00, acabado cromo, de 125x120 mm y desagüe, acabado cromo

- Propiedad del archivo: CYPE INGENIEROS, S.A.
- Formato: FIEBDC-3/2002
- Ámbito geográfico: Colombia
- Costes indirectos: 3.00 %
- Gastos generales: 13.00 %
- Beneficio industrial: 6.00 %
- IVA: 16.00 %

## S Señalización y equipamiento

### SA Aparatos sanitarios

#### SAL Lavamanos

**SAL030** Ud Lavamanos para empotrar, serie Aloa "ROCA", color blanco, de 475x560 mm, equipado con batería de 3 piezas, serie Touch "ROCA", modelo 5A4447C00, acabado cromo, de 125x120 mm y desagüe, acabado cromo.
Suministro e instalación de lavamanos de porcelana sanitaria esmaltada, para empotrar, serie Aloa "ROCA", color blanco, de 475x560 mm, equipado con batería de 3 piezas, serie Touch "ROCA", modelo 5A4447C00, acabado cromo, de 125x120 mm y desagüe, acabado cromo. Incluso conexión a las redes de agua fría y caliente y a la red de evacuación existente, fijación del aparato y sellado con silicona. Totalmente instalado, conexionado, probado y en funcionamiento.
Incluye: Replanteo y trazado en el paramento soporte de la situación del aparato. Colocación de los elementos de fijación suministrados por el fabricante. Nivelación, aplomado y colocación del aparato. Conexión a la red de evacuación. Montaje de la grifería. Conexión a las redes de agua fría y caliente. Montaje de accesorios y complementos. Sellado de juntas.
Criterio de medición de proyecto: Número de unidades previstas, según documentación gráfica de Proyecto.
Criterio de medición de obra: Se medirá el número de unidades realmente colocadas según especificaciones de Proyecto.

| Código | Ud | Descripción | Rendimiento | Precio | Importe |
|---|---|---|---|---|---|
| mt30lpr040b | Ud | Lavamanos de porcelana sanitaria esmaltada, para empotrar, serie Aloa "ROCA", color blanco, de 475x560 mm. (material) | 1.000 | 68.48 | 68.48 |
| mt31gto020a | Ud | Batería de 3 piezas, para lavamanos, serie Touch "ROCA", modelo 5A4447C00, acabado cromo, de 125x120 mm, compuesta de caño, aireador, dos llaves de paso de 1/2", posibilidad de limitar la temperatura y el caudal, válvula automática de desagüe de 1¼" accionada mediante varilla vertical-horizontal y enlaces de alimentación flexibles. (material) | 1.000 | 568.47 | 568.47 |
| mt36www005b | Ud | Acoplamiento a pared acodado con plafón, ABS, serie B, acabado cromo, para evacuación de aguas residuales (a baja y alta temperatura) en el interior de los edificios, enlace mixto de 1 1/4"x40 mm de diámetro. (material) | 1.000 | 17.69 | 17.69 |
| mt30www010 | Ud | Material auxiliar para instalación de aparato sanitario. (material) | 1.000 | 1.30 | 1.30 |
| mo007 | h | Oficial 1ª plomero. (mano de obra) | 1.394 | 4.56 | 6.36 |
| % | % | Costes directos complementarios | 2 % | 662.30 | 13.25 |
|  |  | Costes directos |  |  | 675.55 |
