# Lavaplatos

- Propiedad del archivo: CYPE INGENIEROS, S.A.
- Formato: FIEBDC-3/2002
- Ámbito geográfico: Colombia
- Divisa: COP
- Costes indirectos: 3.00 %
- Gastos generales: 13.00 %
- Beneficio industrial: 6.00 %
- IVA: 16.00 %

## S Señalización y equipamiento

### SC Cocinas/galerías

#### SCF Lavaplatos y lavaderos

**SCF010** Ud Lavaplatos.
Lavaplatos de acero inoxidable para instalación en mesón, de 1 cubeta, de 450x490 mm, con válvula de desagüe, para mesón de cocina, equipado con grifería monomando con cartucho cerámico para lavaplatos, gama básica, acabado cromado, compuesta de caño giratorio, aireador y enlaces de alimentación flexibles, válvula con desagüe y sifón. Incluso conexión a las redes de agua fría y caliente y a la red de evacuación existentes, fijación del aparato y sellado con silicona.
Incluye: Replanteo y trazado en el paramento soporte de la situación del aparato. Colocación, nivelación y fijación de los elementos de soporte. Nivelación, aplomado y colocación del aparato. Conexión a la red de evacuación. Montaje de la grifería. Conexión a las redes de agua fría y caliente. Montaje de accesorios y complementos. Sellado de juntas. Comprobación de su correcto funcionamiento.
Criterio de medición de proyecto: Número de unidades previstas, según documentación gráfica de Proyecto.
Criterio de medición de obra: Se medirá el número de unidades realmente colocadas según especificaciones de Proyecto.

| Código | Ud | Descripción | Rendimiento | Precio | Importe |
|---|---|---|---|---|---|
| mt30fxs010a | Ud | Lavaplatos de acero inoxidable para instalación en mesón, de 1 cubeta, de 450x490 mm, con válvula de desagüe. (material) | 1.000 | 737593.87 | 737593.87 |
| mt31gmg030a | Ud | Grifería monomando con cartucho cerámico para lavaplatos, gama básica, acabado cromado, compuesta de caño giratorio, aireador y enlaces de alimentación flexibles. (material) | 1.000 | 450531.22 | 450531.22 |
| mt30lla030 | Ud | Llave de regulación de 1/2", para lavaplatos o lavadero, acabado cromado. (material) | 2.000 | 118930.51 | 237861.02 |
| mt30sif020a | Ud | Sifón botella sencillo de 1 1/2" para lavaplatos de 1 cubeta, con válvula extensible. (material) | 1.000 | 23844.63 | 23844.63 |
| op00tal010 |  | Taladro. | 1.000 | 0.00 | 0.00 |
| op00ato010 |  | Atornillador. | 1.000 | 0.00 | 0.00 |
| mo008 | h | Oficial 1ª plomero. (mano de obra) | 0.779 | 28562.29 | 22250.02 |
| mo107 | h | Ayudante plomero. (mano de obra) | 0.598 | 20736.29 | 12400.30 |
| % | % | Herramienta menor | 2 % | 1484481.06 | 29689.62 |
|  |  | Costes directos |  |  | 1514170.68 |
