# Escalera retráctil extensible de tijera para techo, de acero galvanizado, para un hueco de 90x50 cm, con apertura manual y altura entre plantas de 225 a 250 cm

- Propiedad del archivo: CYPE INGENIEROS, S.A.
- Formato: FIEBDC-3/2002
- Ámbito geográfico: Colombia
- Costes indirectos: 0.03 %
- Gastos generales: 13.00 %
- Beneficio industrial: 6.00 %
- IVA: 16.00 %

## S Señalización y equipamiento

### SE Escaleras prefabricadas

#### SEJ De tijera

**SEJ010** Ud Escalera retráctil extensible de tijera para techo, de acero galvanizado, para un hueco de 90x50 cm, con apertura manual y altura entre plantas de 225 a 250 cm.
Suministro y colocación de escalera retráctil extensible de tijera para techo, de acero galvanizado, para un hueco de 90x50 cm, con apertura manual, equipada con tapa interior de madera, barra de apertura metálica, y marco metálico para empotrar en soporte, recibido con mortero de cemento 1:6. Diseñada para salvar una altura entre plantas de 225 a 250 cm y con un espacio necesario para la maniobra de 138 cm. Totalmente montada.
Incluye: Replanteo y fijación del marco. Colocación de la escalera. Sellado de las juntas con silicona neutra.
Criterio de medición de proyecto: Número de unidades previstas, según documentación gráfica de Proyecto.
Criterio de medición de obra: Se medirá el número de unidades realmente ejecutadas según especificaciones de Proyecto.

| Código | Ud | Descripción | Rendimiento | Precio | Importe |
|---|---|---|---|---|---|
| mt44etg010ba | Ud | Escalera retráctil extensible de tijera para techo, de acero galvanizado, para un hueco de 90x50 cm, con apertura manual, equipada con tapa interior de madera, barra de apertura metálica, y marco metálico para empotrar en soporte. (material) | 1.000 | 288.57 | 288.57 |
| mt09mor010c | m³ | Mortero de cemento CEM II/B-P 32,5 N tipo M-5, confeccionado en obra con 250 kg/m³ de cemento y una proporción en volumen 1/6. (material) | 0.108 | 118.22 | 12.77 |
| mt15sja100 | Ud | Cartucho de masilla de silicona neutra. (material) | 1.000 | 3.58 | 3.58 |
| op00ato010 |  | Atornillador. | 1.000 | 0.00 | 0.00 |
| op00tal010 |  | Taladro. | 1.000 | 0.00 | 0.00 |
| mo010 | h | Oficial 1ª montador. (mano de obra) | 5.590 | 4.56 | 25.49 |
| mo075 | h | Ayudante montador. (mano de obra) | 5.590 | 3.00 | 16.77 |
| % | % | Costes directos complementarios | 2 % | 347.18 | 6.94 |
|  |  | Costes directos |  |  | 354.12 |
