# Mesón de gres porcelánico

- Propiedad del archivo: CYPE INGENIEROS, S.A.
- Formato: FIEBDC-3/2002
- Ámbito geográfico: Colombia
- Divisa: COP
- Costes indirectos: 3.00 %
- Gastos generales: 13.00 %
- Beneficio industrial: 6.00 %
- IVA: 16.00 %

## S Señalización y equipamiento

### SN Mesones

#### SNG Cerámicas

**SNG010** Ud Mesón de gres porcelánico.
Mesón de gres porcelánico, de 10 mm de espesor, 350 cm de longitud y 60 cm de anchura, canto con faldón frontal a inglete de 3 cm de ancho, y formación de 1 hueco. Incluso material auxiliar para anclaje de mesón y masilla para el sellado de juntas.
Incluye: Replanteo y trazado del mesón. Colocación y fijación de los soportes y anclajes. Colocación, ajuste y fijación de las piezas que componen el mesón. Resolución de esquinas y encuentros. Fijación del faldón a el mesón. Sellado de juntas. Limpieza de los restos sobrantes.
Criterio de medición de proyecto: Número de unidades previstas, según documentación gráfica de Proyecto. No se han duplicado esquinas en la medición de la longitud del mesón.
Criterio de medición de obra: Se medirá el número de unidades realmente ejecutadas según especificaciones de Proyecto.

| Código | Ud | Descripción | Rendimiento | Precio | Importe |
|---|---|---|---|---|---|
| mt19egl030a | m² | Mesón de gres porcelánico, de 10 mm de espesor. (material) | 2.315 | 232381.82 | 537963.91 |
| mt19ewa030sec | m | Formación de canto con faldón frontal colocado a inglete de 3 cm, en mesón cerámica, sin incluir el precio del faldón. (material) | 4.700 | 40354.11 | 189664.32 |
| mt19ewa010o | Ud | Formación de hueco, en mesón de gres porcelánico. (material) | 1.000 | 88805.95 | 88805.95 |
| mt19ewa020 | Ud | Material auxiliar para anclaje de mesón. (material) | 3.500 | 28516.90 | 99809.15 |
| mt19egl035 | l | Masilla para uso interior, de color a elegir, de alta elasticidad y manejabilidad tras el endurecimiento, para aplicar como adhesivo de fijación y rejuntado de elementos de gres porcelánico. (material) | 0.047 | 39143.48 | 1839.74 |
| op00ato010 |  | Atornillador. | 1.000 | 0.00 | 0.00 |
| op00amo010 |  | Amoladora o radial. | 1.000 | 0.00 | 0.00 |
| op00sie030 |  | Sierra de disco de diamante, para mesa de trabajo, de corte húmedo. | 1.000 | 0.00 | 0.00 |
| op00tal010 |  | Taladro. | 1.000 | 0.00 | 0.00 |
| mo011 | h | Oficial 1ª montador. (mano de obra) | 5.334 | 28562.29 | 152351.25 |
| mo080 | h | Ayudante montador. (mano de obra) | 5.554 | 20774.17 | 115379.74 |
| % | % | Herramienta menor | 2 % | 1185814.06 | 23716.28 |
|  |  | Costes directos |  |  | 1209530.34 |
