# Canaleta prefabricada de PVC

- Propiedad del archivo: CYPE INGENIEROS, S.A.
- Formato: FIEBDC-3/2002
- Ámbito geográfico: Colombia
- Costes indirectos: 0.03 %
- Gastos generales: 13.00 %
- Beneficio industrial: 6.00 %
- IVA: 16.00 %

## U Urbanización interior del terreno

### UA Alcantarillado

#### UAI Sumideros e imbornales urbanos

**UAI010** m Canaleta prefabricada de PVC, de 500 mm de longitud, 200 mm de ancho y 188 mm de alto, gris, con conexiones de Ø 90 mm y Ø 110 mm, modelo CAN-200-GM "ADEQUA", con rejilla de acero galvanizado, carga de rotura 15 kN, de 200 mm de ancho y 1000 mm de longitud, modelo RAG-200-A15.
Formación de canaleta prefabricada de PVC, de 500 mm de longitud, 200 mm de ancho y 188 mm de alto, gris, con conexiones de Ø 90 mm y Ø 110 mm, modelo CAN-200-GM "ADEQUA", con rejilla de acero galvanizado, carga de rotura 15 kN, de 200 mm de ancho y 1000 mm de longitud, modelo RAG-200-A15, realizado sobre solera de concreto simple f'c=210 kg/cm² (21 MPa), clase de exposición F0 S0 P0 C0, tamaño máximo del agregado 19 mm, manejabilidad blanda de 10 cm de espesor. Incluso parte proporcional de piezas especiales, recibido, sifón en línea registrable colocado a la salida del sumidero para garantizar el sello hidráulico, incluyendo el relleno del trasdós y sin incluir la excavación. Totalmente montado, conexionado a la red general de desagüe y probado.
Incluye: Replanteo y trazado del sumidero. Eliminación de las tierras sueltas en el fondo previamente excavado. Vertido y compactación del concreto en formación de solera. Montaje de los accesorios en la canaleta. Colocación del sumidero sobre la base de concreto. Formación de agujeros para conexionado de tubos. Empalme y rejuntado de la tubería al sumidero. Colocación del sifón en línea.
Criterio de medición de proyecto: Longitud medida en proyección horizontal, según documentación gráfica de Proyecto.
Criterio de medición de obra: Se medirá, en proyección horizontal, la longitud realmente ejecutada según especificaciones de Proyecto.

| Código | Ud | Descripción | Rendimiento | Precio | Importe |
|---|---|---|---|---|---|
| mt10hmf050akb | m³ | Concreto simple f'c=210 kg/cm² (21 MPa), clase de exposición F0 S0 P0 C0, tamaño máximo del agregado 19 mm, manejabilidad blanda, fabricado en planta, según NSR-10 y ACI 318-08. (material) | 0.052 | 102.23 | 5.32 |
| mt11cnq120a | Ud | Canaleta prefabricada de PVC, de 500 mm de longitud, 200 mm de ancho y 188 mm de alto, gris, con conexiones de Ø 90 mm y Ø 110 mm, modelo CAN-200-GM "ADEQUA", incluso parte proporcional de piezas especiales. (material) | 2.000 | 11.83 | 23.66 |
| mt11cnq125a | Ud | Rejilla de acero galvanizado, carga de rotura 15 kN, de 200 mm de ancho y 1000 mm de longitud, modelo RAG-200-A15, "ADEQUA", para canaleta prefabricada de PVC. (material) | 1.000 | 36.33 | 36.33 |
| mt11pvq010a | Ud | Sifón en línea, registrable, de PVC, color gris, "ADEQUA", de 110 mm de diámetro. (material) | 1.000 | 61.34 | 61.34 |
| au00auh020 |  | Canaleta para vertido del concreto. | 1.000 | 0.00 | 0.00 |
| au00auh040 |  | Vibrador de concreto, eléctrico. | 1.000 | 0.00 | 0.00 |
| mo040 | h | Oficial 1ª de obra blanca de obra civil. (mano de obra) | 0.392 | 4.41 | 1.73 |
| mo082 | h | Ayudante de obra blanca de obra civil. (mano de obra) | 0.196 | 3.00 | 0.59 |
| % | % | Costes directos complementarios | 2 % | 128.97 | 2.58 |
|  |  | Costes directos |  |  | 131.55 |
