# Pozo de registro prefabricado de concreto simple

- Propiedad del archivo: CYPE INGENIEROS, S.A.
- Formato: FIEBDC-3/2002
- Ámbito geográfico: Colombia
- Divisa: COP
- Costes indirectos: 3.00 %
- Gastos generales: 13.00 %
- Beneficio industrial: 6.00 %
- IVA: 16.00 %

## U Urbanización interior del terreno

### UA Alcantarillado

#### UAP Pozos de registro

**UAP011** Ud Pozo de registro prefabricado de concreto simple.
Pozo de registro de elementos prefabricados de concreto simple, de 1,00 m de diámetro interior y de 2,1 m de altura útil interior, formado por: solera de 25 cm de espesor de concreto armado f'c=280 kg/cm² (28 MPa), clase de exposición F0 S1 P1 C1, tamaño máximo del agregado 19 mm, manejabilidad blanda ligeramente armada con malla electrosoldada tipo XX 221, 15x15 cm y Ø 6,5-6,5 mm; base prefabricada de concreto simple, de 125x125x100 cm, con dos orificios de 30 cm de diámetro para conexión de colectores, de 100 cm de diámetro interior, con unión rígida machihembrada con junta de goma, resistencia a compresión mayor de 250 kg/cm²; anillo prefabricado de concreto simple, con unión rígida machihembrada con junta de goma, de 100 cm de diámetro interior y 50 cm de altura, resistencia a compresión mayor de 250 kg/cm²; cono asimétrico prefabricado de concreto simple, con unión rígida machihembrada con junta de goma, de 100 a 60 cm de diámetro interior y 60 cm de altura, resistencia a compresión mayor de 250 kg/cm² y losa alrededor de la boca del cono de 150x150 cm y 20 cm de espesor de concreto simple f'c=310 kg/cm² (31 MPa), clase de exposición F0 S2 P1 C0, tamaño máximo del agregado 19 mm, manejabilidad blanda; con cierre de tapa circular con bloqueo y marco de fundición carga de rotura 400 kN, instalado en calzadas de calles, incluyendo las peatonales, o zonas de estacionamiento para todo tipo de vehículos. Incluso concreto simple f'c=310 kg/cm² (31 MPa), clase de exposición F0 S2 P1 C0, tamaño máximo del agregado 19 mm, manejabilidad blanda para formación de canal en el fondo del pozo y lubricante para montaje.
Criterio de valoración económica: El precio incluye los equipos y la maquinaria necesarios para el desplazamiento y la disposición en obra de los elementos, pero no incluye la excavación ni el relleno del trasdós.
Incluye: Replanteo. Colocación de la malla electrosoldada. Fundido y compactación del concreto en formación de solera. Montaje. Formación del canal en el fondo del pozo. Conexionado de los colectores al pozo. Colocación de los pates. Fundido y compactación del concreto para formación de la losa alrededor de la boca del cono. Colocación de marco, tapa de registro y accesorios. Comprobación de su correcto funcionamiento.
Criterio de medición de proyecto: Número de unidades previstas, según documentación gráfica de Proyecto.
Criterio de medición de obra: Se medirá el número de unidades realmente ejecutadas según especificaciones de Proyecto.

| Código | Ud | Descripción | Rendimiento | Precio | Importe |
|---|---|---|---|---|---|
| mt10haf050rFi | m³ | Concreto f'c=280 kg/cm² (28 MPa), clase de exposición F0 S1 P1 C1, tamaño máximo del agregado 19 mm, manejabilidad blanda, fabricado en planta, según NSR-10 y ACI 318. (material) | 0.675 | 364189.75 | 245828.08 |
| mt07ame050hha | m² | Malla electrosoldada tipo XX 221, 15x15 cm y Ø 6,5-6,5 mm, según NTC 5806 y ASTM A1064 / A1064M. (material) | 2.250 | 8506.55 | 19139.74 |
| mt10hmf050spe | m³ | Concreto simple f'c=310 kg/cm² (31 MPa), clase de exposición F0 S2 P1 C0, tamaño máximo del agregado 19 mm, manejabilidad blanda, fabricado en planta, según NSR-10 y ACI 318. (material) | 0.495 | 382296.70 | 189236.87 |
| mt46phm005a | Ud | Base prefabricada de concreto simple, de 125x125x100 cm, con dos orificios de 30 cm de diámetro para conexión de colectores, de 100 cm de diámetro interior, con unión rígida machihembrada con junta de goma, resistencia a compresión mayor de 250 kg/cm² para formación de pozo de registro. (material) | 1.000 | 437221.32 | 437221.32 |
| mt46phm010b | Ud | Anillo prefabricado de concreto simple, con unión rígida machihembrada con junta de goma, de 100 cm de diámetro interior y 50 cm de altura, resistencia a compresión mayor de 250 kg/cm², para formación de pozo de registro. (material) | 1.000 | 104906.62 | 104906.62 |
| mt46phm020b | Ud | Cono asimétrico prefabricado de concreto simple, con unión rígida machihembrada con junta de goma, de 100 a 60 cm de diámetro interior y 60 cm de altura, resistencia a compresión mayor de 250 kg/cm², para formación de pozo de registro. (material) | 1.000 | 148178.28 | 148178.28 |
| mt46thb110b | kg | Lubricante para unión con junta elástica, en pozos de registro prefabricados. (material) | 0.009 | 7453.96 | 67.09 |
| mt46tpr010q | Ud | Tapa circular con bloqueo mediante tres pestañas y marco de fundición dúctil de 850 mm de diámetro exterior y 100 mm de altura, paso libre de 600 mm, para pozo, carga de rotura 400 kN. Tapa revestida con pintura bituminosa y marco provisto de junta de insonorización de polietileno y dispositivo contra robo. (material) | 1.000 | 304730.01 | 304730.01 |
| mt46phm050 | Ud | Pate de polipropileno conformado en U, para pozo, de 330x160 mm, sección transversal de D=25 mm. (material) | 6.000 | 12321.69 | 73930.14 |
| mq04cag010a | h | Camión con grúa de hasta 6 t. (maquinaria) | 0.200 | 139774.43 | 27954.89 |
| au00auh020 |  | Canaleta para fundido del concreto. | 1.000 | 0.00 | 0.00 |
| au00auh040 |  | Vibrador de concreto, eléctrico. | 1.000 | 0.00 | 0.00 |
| mo041 | h | Oficial 1ª obra blanca de obra civil. (mano de obra) | 4.064 | 25476.92 | 103538.20 |
| mo087 | h | Ayudante de obra blanca de obra civil. (mano de obra) | 2.032 | 19044.65 | 38698.73 |
| % | % | Herramienta menor | 2 % | 1693429.97 | 33868.60 |
|  |  | Costes directos |  |  | 1727298.57 |
