# Descapote del terreno

- Propiedad del archivo: CYPE INGENIEROS, S.A.
- Formato: FIEBDC-3/2002
- Ámbito geográfico: Colombia
- Divisa: COP
- Costes indirectos: 3.00 %
- Gastos generales: 13.00 %
- Beneficio industrial: 6.00 %
- IVA: 16.00 %

## U Urbanización interior del terreno

### UJ Jardinería

#### UJA Acondicionamiento del terreno

**UJA010** m² Descapote del terreno.
Descapote del terreno, con medios manuales, mediante desbrozadora equipada con disco de dientes de sierra.
Incluye: Preparación de la superficie de trabajo. Descapote del terreno. Troceado y apilado de los materiales de descapote.
Criterio de medición de proyecto: Superficie medida en proyección horizontal, según documentación gráfica de Proyecto.
Criterio de medición de obra: Se medirá, en proyección horizontal, la superficie realmente ejecutada según especificaciones de Proyecto.

| Código | Ud | Descripción | Rendimiento | Precio | Importe |
|---|---|---|---|---|---|
| mq09bro010 | h | Desbrozadora equipada con disco de dientes de sierra o con hilo de corte, de 0,42 kW de potencia. (maquinaria) | 0.010 | 11400.61 | 114.01 |
| mo040 | h | Oficial 1ª jardinero. (mano de obra) | 0.001 | 26625.25 | 26.63 |
| mo115 | h | Peón jardinero. (mano de obra) | 0.011 | 19175.79 | 210.93 |
| % | % | Herramienta menor | 2 % | 351.57 | 7.03 |
|  |  | Costes directos |  |  | 358.60 |
