# Tepe

- Propiedad del archivo: CYPE INGENIEROS, S.A.
- Formato: FIEBDC-3/2002
- Ámbito geográfico: Colombia
- Divisa: COP
- Costes indirectos: 3.00 %
- Gastos generales: 13.00 %
- Beneficio industrial: 6.00 %
- IVA: 16.00 %

## U Urbanización interior del terreno

### UJ Jardinería

#### UJC Tepes y céspedes

**UJC010** m² Tepe.
Tepe de grama.
Incluye: Preparación del terreno con tractor y abonado de fondo. Colocación de tepes. Primer riego.
Criterio de medición de proyecto: Superficie medida en proyección horizontal, según documentación gráfica de Proyecto.
Criterio de medición de obra: Se medirá, en proyección horizontal, la superficie realmente ejecutada según especificaciones de Proyecto.

| Código | Ud | Descripción | Rendimiento | Precio | Importe |
|---|---|---|---|---|---|
| mt48tis020 | m² | Tepe. (material) | 1.050 | 11184.85 | 11744.09 |
| mt48tie030a | m³ | Tierra vegetal cribada, suministrada a granel. (material) | 0.100 | 51976.65 | 5197.67 |
| mt48tie040 | kg | Mantillo limpio cribado. (material) | 4.000 | 75.66 | 302.64 |
| mt48tif020a | kg | Abono para presiembra de grama. (material) | 0.100 | 3158.07 | 315.81 |
| mt08aaa010a | m³ | Agua. (material) | 0.200 | 3289.66 | 657.93 |
| mq09rod010 | h | Rodillo ligero. (maquinaria) | 0.050 | 9975.54 | 498.78 |
| mq09mot010 | h | Motocultor 60/80 cm. (maquinaria) | 0.050 | 7695.42 | 384.77 |
| mo040 | h | Oficial 1ª jardinero. (mano de obra) | 0.226 | 27792.28 | 6281.06 |
| mo115 | h | Peón jardinero. (mano de obra) | 0.282 | 20015.53 | 5644.38 |
| % | % | Herramienta menor | 2 % | 31027.13 | 620.54 |
|  |  | Costes directos |  |  | 31647.67 |
