# Grama

- Propiedad del archivo: CYPE INGENIEROS, S.A.
- Formato: FIEBDC-3/2002
- Ámbito geográfico: Colombia
- Divisa: COP
- Costes indirectos: 3.00 %
- Gastos generales: 13.00 %
- Beneficio industrial: 6.00 %
- IVA: 16.00 %

## U Urbanización interior del terreno

### UJ Jardinería

#### UJC Tepes y céspedes

**UJC020** m² Grama.
Grama por siembra de mezcla de semillas de lodium, agrostis, festuca y poa.
Incluye: Preparación del terreno y abonado de fondo. Rastrillado y retirada de todo material de tamaño superior a 2 cm. Distribución de semillas. Tapado con mantillo. Primer riego.
Criterio de medición de proyecto: Superficie medida en proyección horizontal, según documentación gráfica de Proyecto.
Criterio de medición de obra: Se medirá, en proyección horizontal, la superficie realmente ejecutada según especificaciones de Proyecto.

| Código | Ud | Descripción | Rendimiento | Precio | Importe |
|---|---|---|---|---|---|
| mt48tis010a | kg | Mezcla de semilla para grama. (material) | 0.030 | 13750.78 | 412.52 |
| mt48tie030a | m³ | Tierra vegetal cribada, suministrada a granel. (material) | 0.150 | 51976.65 | 7796.50 |
| mt48tie040 | kg | Mantillo limpio cribado. (material) | 6.000 | 75.66 | 453.96 |
| mt48tif020a | kg | Abono para presiembra de grama. (material) | 0.100 | 3158.07 | 315.81 |
| mt08aaa010a | m³ | Agua. (material) | 0.150 | 3289.66 | 493.45 |
| mq09rod010 | h | Rodillo ligero. (maquinaria) | 0.025 | 9975.54 | 249.39 |
| mq09mot010 | h | Motocultor 60/80 cm. (maquinaria) | 0.050 | 7695.42 | 384.77 |
| mo040 | h | Oficial 1ª jardinero. (mano de obra) | 0.113 | 27792.28 | 3140.53 |
| mo115 | h | Peón jardinero. (mano de obra) | 0.226 | 20015.53 | 4523.51 |
| % | % | Herramienta menor | 2 % | 17770.44 | 355.41 |
|  |  | Costes directos |  |  | 18125.85 |
