# Macizo

- Propiedad del archivo: CYPE INGENIEROS, S.A.
- Formato: FIEBDC-3/2002
- Ámbito geográfico: Colombia
- Divisa: COP
- Costes indirectos: 3.00 %
- Gastos generales: 13.00 %
- Beneficio industrial: 6.00 %
- IVA: 16.00 %

## U Urbanización interior del terreno

### UJ Jardinería

#### UJM Macizos y rocallas

**UJM010** m² Macizo.
Macizo de Milenrama (Achillea millefolium) de 0,30-0,40 m de altura (4 ud/m²).
Incluye: Laboreo y preparación del terreno con motocultor. Abonado del terreno. Plantación. Recebo de mantillo. Primer riego.
Criterio de medición de proyecto: Superficie medida en proyección horizontal, según documentación gráfica de Proyecto.
Criterio de medición de obra: Se medirá, en proyección horizontal, la superficie realmente ejecutada según especificaciones de Proyecto.

| Código | Ud | Descripción | Rendimiento | Precio | Importe |
|---|---|---|---|---|---|
| mt48epa010a | Ud | Milenrama (Achillea millefolium) de 0,30-0,40 m de altura; suministro en contenedor. (material) | 4.000 | 6908.29 | 27633.16 |
| mt48tie040 | kg | Mantillo limpio cribado. (material) | 6.000 | 75.66 | 453.96 |
| mt48tie020 | kg | Abono mineral complejo NPK 15-15-15. (material) | 6.000 | 1809.31 | 10855.86 |
| mt08aaa010a | m³ | Agua. (material) | 0.050 | 3289.66 | 164.48 |
| mq09mot010 | h | Motocultor 60/80 cm. (maquinaria) | 0.050 | 7695.42 | 384.77 |
| mo040 | h | Oficial 1ª jardinero. (mano de obra) | 0.113 | 27792.28 | 3140.53 |
| mo115 | h | Peón jardinero. (mano de obra) | 0.282 | 20015.53 | 5644.38 |
| % | % | Herramienta menor | 2 % | 48277.14 | 965.54 |
|  |  | Costes directos |  |  | 49242.68 |
