# Barrera de acero laminado en caliente, con pie de montante fijo, serie Elipso, modelo B-ELP-C1 "NATURAL FABER" de 778 mm de altura, con acabado en color gris acero-blanco

- Propiedad del archivo: CYPE INGENIEROS, S.A.
- Formato: FIEBDC-3/2002
- Ámbito geográfico: Colombia
- Costes indirectos: 3.00 %
- Gastos generales: 13.00 %
- Beneficio industrial: 6.00 %
- IVA: 16.00 %

## U Urbanización interior de la parcela

### UM Mobiliario urbano

#### UMQ Protecciones peatonales

**UMQ045** m Barrera de acero laminado en caliente, con pie de montante fijo, serie Elipso, modelo B-ELP-C1 "NATURAL FABER" de 778 mm de altura, con acabado en color gris acero-blanco.
Suministro y montaje de barrera de acero laminado en caliente, con pie de montante fijo, serie Elipso, modelo B-ELP-C1 "NATURAL FABER" de 778 mm de altura, formada por montantes de 80 mm de diámetro y 2 mm de espesor, color gris acero, macizados con poliuretano y remate superior de aluminio, y una barra superior horizontal realizada con tubo de 50 mm de diámetro y 1,5 mm de espesor de color blanco. Protección del conjunto mediante galvanizado en caliente de gran resistencia antioxidante; tratamiento de desengrase y fosfatado; lacado al horno con poliéster ferrotexturado. Máxima adherencia del revestimiento exterior. Incluso p/p de solera de hormigón f'c=210 kg/cm² (21 MPa), clase de exposición F0 S0 P0 C0, tamaño máximo del árido 19 mm, consistencia plástica para anclaje de montantes y limpieza. Totalmente montada en obra.
Incluye: Replanteo de alineaciones y niveles. Ejecución de la base de hormigón. Colocación y fijación de las piezas.
Criterio de medición de proyecto: Longitud medida a ejes, según documentación gráfica de Proyecto.
Criterio de medición de obra: Se medirá, a ejes, la longitud realmente ejecutada según especificaciones de Proyecto.

| Código | Ud | Descripción | Rendimiento | Precio | Importe |
|---|---|---|---|---|---|
| mt10hmf050aaaadbcc | m³ | Hormigón en masa f'c=210 kg/cm² (21 MPa), clase de exposición F0 S0 P0 C0, tamaño máximo del árido 19 mm, consistencia plástica, fabricado en central y vertido desde camión, según NSR-10 y ACI 318-08. (material) | 0.100 | 206762.32 | 20676.23 |
| mt52mun030aaabb | Ud | Barrera de acero laminado en caliente, con pie de montante fijo, serie Elipso, modelo B-ELP-C1 "NATURAL FABER" de 778 mm de altura, formada por montantes de 80 mm de diámetro y 2 mm de espesor, color gris acero, macizados con poliuretano y remate superior de aluminio, y una barra superior horizontal realizada con tubo de 50 mm de diámetro y 1,5 mm de espesor de color blanco. (material) | 1.000 | 153425.31 | 153425.31 |
| mo027 | h | Oficial 1ª de obra pública. (mano de obra) | 0.531 | 9515.92 | 5052.95 |
| mo051 | h | Ayudante de obra pública. (mano de obra) | 0.531 | 8926.87 | 4740.17 |
| % | % | Costes directos complementarios | 2 % | 183894.66 | 3677.89 |
|  |  | Costes directos |  |  | 187572.55 |
