# Muro de contención de mampostería

- Propiedad del archivo: CYPE INGENIEROS, S.A.
- Formato: FIEBDC-3/2002
- Ámbito geográfico: Colombia
- Divisa: COP
- Costes indirectos: 3.00 %
- Gastos generales: 13.00 %
- Beneficio industrial: 6.00 %
- IVA: 16.00 %

## U Urbanización interior del terreno

### UN Contenciones

#### UNM Muros de contención

**UNM010** m³ Muro de contención de mampostería.
Muro de contención de tierras de mampostería ordinaria de piedra caliza, a una cara vista, entre terrenos a distinto nivel, de hasta 3 m de altura, recibida con mortero de cemento confeccionado en obra, con 250 kg/m³ de cemento, color gris, dosificación 1:6, suministrado en sacos. Incluso tubos de PVC para drenaje.
Criterio de valoración económica: El precio no incluye la cimentación.
Incluye: Replanteo del muro. Colocación y aplomado de miras de referencia. Tendido de hilos entre miras. Limpieza y humectación del lecho de la primera hilada. Colocación de los mampuestos y acuñado de los mismos con ripios. Tanteo con regla y plomada, rectificando su posición mediante golpeo. Disposición de los tubos de drenaje. Refino, rejuntado y rehundido de juntas. Limpieza del paramento.
Criterio de medición de proyecto: Volumen medido sobre la sección teórica de cálculo, según documentación gráfica de Proyecto.
Criterio de medición de obra: Se medirá el volumen teórico ejecutado según especificaciones de Proyecto.

| Código | Ud | Descripción | Rendimiento | Precio | Importe |
|---|---|---|---|---|---|
| mt08pmu010a | m³ | Piedra caliza, para mampostería ordinaria. (material) | 0.810 | 75023.10 | 60768.71 |
| mt08aaa010a | m³ | Agua. (material) | 0.038 | 4983.82 | 189.39 |
| mt01arg005a | t | Arena de cantera, para mortero preparado en obra. (material) | 0.309 | 61711.01 | 19068.70 |
| mt08cem000d | kg | Cemento gris en sacos. (material) | 47.880 | 734.29 | 35157.81 |
| mt36tie010da | m | Tubo de PVC, serie B, de 75 mm de diámetro y 3 mm de espesor, con extremo abocardado. (material) | 0.050 | 11496.93 | 574.85 |
| mq06hor010 | h | Concretera eléctrica con una capacidad de amasado de 160 l. (maquinaria) | 0.133 | 11514.56 | 1531.44 |
| mo041 | h | Oficial 1ª obra blanca de obra civil. (mano de obra) | 2.221 | 36735.58 | 81589.72 |
| mo022 | h | Oficial 1ª colocador de piedra natural. (mano de obra) | 3.108 | 36735.58 | 114174.18 |
| mo060 | h | Ayudante colocador de piedra natural. (mano de obra) | 3.108 | 27459.10 | 85342.88 |
| % | % | Herramienta menor | 3 % | 398397.68 | 11951.93 |
|  |  | Costes directos |  |  | 410349.61 |
