# Trampolín

- Propiedad del archivo: CYPE INGENIEROS, S.A.
- Formato: FIEBDC-3/2002
- Ámbito geográfico: Colombia
- Divisa: COP
- Costes indirectos: 3.00 %
- Gastos generales: 13.00 %
- Beneficio industrial: 6.00 %
- IVA: 16.00 %

## U Urbanización interior del terreno

### UP Piscinas

#### UPE Equipamiento exterior

**UPE090** Ud Trampolín.
Trampolín para piscina, de resina de poliéster y fibra de vidrio, de 1,60 m de longitud y 0,45 m de anchura, fijado a una superficie soporte (no incluida en este precio). Incluso anclajes, topes, embellecedores, juntas, chazos y tornillos y elementos de anclaje.
Incluye: Montaje y fijación de los componentes.
Criterio de medición de proyecto: Número de unidades previstas, según documentación gráfica de Proyecto.
Criterio de medición de obra: Se medirá el número de unidades realmente ejecutadas según especificaciones de Proyecto.

| Código | Ud | Descripción | Rendimiento | Precio | Importe |
|---|---|---|---|---|---|
| mt47pep090a | Ud | Trampolín para piscina, de resina de poliéster y fibra de vidrio, de 1,6 m de longitud y 0,45 m de anchura, con anclajes. (material) | 1.000 | 2628089.54 | 2628089.54 |
| mt09reh330 | kg | Mortero de resina epoxi con arena de sílice, de endurecimiento rápido, para relleno de anclajes. (material) | 0.200 | 10570.59 | 2114.12 |
| mo041 | h | Oficial 1ª obra blanca de obra civil. (mano de obra) | 2.822 | 27792.28 | 78429.81 |
| mo087 | h | Ayudante de obra blanca de obra civil. (mano de obra) | 2.258 | 20774.17 | 46908.08 |
| % | % | Herramienta menor | 2 % | 2755541.55 | 55110.83 |
|  |  | Costes directos |  |  | 2810652.38 |
