# Concreto proyectado, para vaso de piscina

- Propiedad del archivo: CYPE INGENIEROS, S.A.
- Formato: FIEBDC-3/2002
- Ámbito geográfico: Colombia
- Divisa: COP
- Costes indirectos: 3.00 %
- Gastos generales: 13.00 %
- Beneficio industrial: 6.00 %
- IVA: 16.00 %

## U Urbanización interior del terreno

### UP Piscinas

#### UPG Vasos, ménsulas y escaleras

**UPG010** m² Concreto proyectado, para vaso de piscina.
Concreto f'c=350 kg/cm² (35 MPa), clase de exposición F3 S0 P1 C2, tamaño máximo del agregado 12,5 mm, manejabilidad blanda, proyectado por vía húmeda para formación de paramento horizontal de vaso de piscina, de 15 cm de espesor, con doble malla electrosoldada tipo XX 50, 25x25 cm y Ø 4-4 mm, y armadura de refuerzo de acero Grado 60 (fy=4200 kg/cm²), cuantía 4 kg/m³, sin juntas de contracción. Incluso alambre de atar y separadores.
Incluye: Preparación de la superficie soporte. Colocación de la malla electrosoldada. Colocación de la armadura de refuerzo. Proyección del concreto en capas sucesivas.
Criterio de medición de proyecto: Superficie medida según documentación gráfica de Proyecto.
Criterio de medición de obra: Se medirá la superficie realmente ejecutada según especificaciones de Proyecto.

| Código | Ud | Descripción | Rendimiento | Precio | Importe |
|---|---|---|---|---|---|
| mt07ame050aae | m² | Malla electrosoldada tipo XX 50, 25x25 cm y Ø 4-4 mm, según NTC 5806 y ASTM A1064 / A1064M. (material) | 2.200 | 2954.16 | 6499.15 |
| mt07aco060a | kg | Acero en barras corrugadas, Grado 60 (fy=4200 kg/cm²), de varios diámetros, según NTC 2289 y ASTM A 706. (material) | 4.200 | 3149.64 | 13228.49 |
| mt08var050 | kg | Alambre galvanizado para atar, de 1,30 mm de diámetro. (material) | 0.048 | 4983.82 | 239.22 |
| mt07aco020d | Ud | Separador homologado para muros. (material) | 4.000 | 208.53 | 834.12 |
| mt10hes200b | m³ | Concreto para proyectar, f'c=350 kg/cm² (35 MPa), clase de exposición F3 S0 P1 C2, tamaño máximo del agregado 12,5 mm, manejabilidad blanda, con una dosificación de cemento de 400 kg/m³, fabricado en planta. (material) | 0.155 | 398994.12 | 61844.09 |
| mq06gun010 | h | Gunitadora de concreto por vía húmeda 33 kW. (maquinaria) | 0.700 | 116814.39 | 81770.07 |
| mo043 | h | Oficial 1ª armador de concreto. (mano de obra) | 0.081 | 38230.45 | 3096.67 |
| mo090 | h | Ayudante armador de concreto. (mano de obra) | 0.085 | 28560.47 | 2427.64 |
| mo041 | h | Oficial 1ª obra blanca de obra civil. (mano de obra) | 0.548 | 36735.58 | 20131.10 |
| mo087 | h | Ayudante de obra blanca de obra civil. (mano de obra) | 0.232 | 27459.10 | 6370.51 |
| % | % | Herramienta menor | 3 % | 196441.06 | 5893.23 |
|  |  | Costes directos |  |  | 202334.29 |
