# Piezas especiales cerámicas para remates de piscina

- Propiedad del archivo: CYPE INGENIEROS, S.A.
- Formato: FIEBDC-3/2002
- Ámbito geográfico: Colombia
- Divisa: COP
- Costes indirectos: 3.00 %
- Gastos generales: 13.00 %
- Beneficio industrial: 6.00 %
- IVA: 16.00 %

## U Urbanización interior del terreno

### UP Piscinas

#### UPT Revestimientos cerámicos

**UPT021** Ud Piezas especiales cerámicas para remates de piscina.
Pieza de remate de canto romo, de gres esmaltado, color azul, de 245x120x9 mm, recibida con adhesivo cementoso de fraguado normal, C1 TE, con deslizamiento reducido y tiempo abierto ampliado y mortero de juntas de resinas reactivas, tipo RG, color blanco, para juntas de 1 a 15 mm, a base de de dos componentes a base de resina epoxídica, cargas inertes, aditivos y catalizadores orgánicos.
Criterio de valoración económica: El precio no incluye la impermeabilización de la piscina.
Incluye: Limpieza y humectación del paramento a revestir. Enfoscado previo del paramento. Colocación de una regla horizontal al inicio del alicatado. Replanteo de las piezas en el paramento para el despiece de las mismas. Colocación de las piezas empleando llana de goma. Rejuntado. Limpieza del paramento.
Criterio de medición de proyecto: Número de unidades previstas, según documentación gráfica de Proyecto.
Criterio de medición de obra: Se medirá el número de unidades realmente ejecutadas según especificaciones de Proyecto.

| Código | Ud | Descripción | Rendimiento | Precio | Importe |
|---|---|---|---|---|---|
| mt18ktc010a | Ud | Pieza de remate de canto romo, de gres esmaltado, color azul, de 245x120x9 mm, para revestimiento de vaso de piscina. (material) | 1.000 | 11156.23 | 11156.23 |
| mt09mcp010aoa | kg | Adhesivo cementoso de fraguado normal, C1 TE, con deslizamiento reducido y tiempo abierto ampliado, color gris, para la colocación en capa fina de piezas cerámicas con grado de absorción medio-alto en revestimientos interiores, pisos interiores y exteriores, zócalos y especialmente sobre placas de yeso laminado y revestimientos de piscinas con mosaico de vidrio, a base de cemento de alta resistencia, agregados seleccionados, aditivos y resinas sintéticas. (material) | 0.120 | 623.07 | 74.77 |
| mt09mcp020pE | kg | Mortero de juntas de resinas reactivas, tipo RG, color blanco, para juntas de 1 a 15 mm, de dos componentes a base de resina epoxídica, cargas inertes, aditivos y catalizadores orgánicos, con resistencia a los ácidos, con efecto bacteriostático, antimoho y antiverdín, especial para rejuntado de todo tipo de piezas cerámicas y piedras naturales en zonas con agresividad química o en contacto con alimentos. (material) | 0.010 | 33475.65 | 334.76 |
| mo024 | h | Maestro enchapador de muros. (mano de obra) | 0.073 | 25476.92 | 1859.82 |
| % | % | Herramienta menor | 3 % | 13425.58 | 402.77 |
|  |  | Costes directos |  |  | 13828.35 |
