# Tubería de riego por goteo

- Propiedad del archivo: CYPE INGENIEROS, S.A.
- Formato: FIEBDC-3/2002
- Ámbito geográfico: Colombia
- Divisa: COP
- Costes indirectos: 3.00 %
- Gastos generales: 13.00 %
- Beneficio industrial: 6.00 %
- IVA: 16.00 %

## U Urbanización interior del terreno

### UR Riego

#### URD Conducciones

**URD020** m Tubería de riego por goteo.
Tubería de riego por goteo, formada por tubo de polietileno, color negro, de 12 mm de diámetro exterior, con goteros integrados, situados cada 30 cm. Incluso accesorios de conexión.
Incluye: Replanteo y trazado. Colocación de la tubería. Conexionado y comprobación de su correcto funcionamiento.
Criterio de medición de proyecto: Longitud medida según documentación gráfica de Proyecto.
Criterio de medición de obra: Se medirá la longitud realmente ejecutada según especificaciones de Proyecto.

| Código | Ud | Descripción | Rendimiento | Precio | Importe |
|---|---|---|---|---|---|
| mt48tpg020bac | m | Tubo de polietileno, color negro, de 12 mm de diámetro exterior, con goteros integrados, situados cada 30 cm, suministrado en rollos, con el precio incrementado el 10% en concepto de accesorios y piezas especiales. (material) | 1.000 | 1655.33 | 1655.33 |
| mo008 | h | Oficial 1ª plomero. (mano de obra) | 0.011 | 37753.36 | 415.29 |
| mo107 | h | Ayudante plomero. (mano de obra) | 0.053 | 27409.04 | 1452.68 |
| % | % | Herramienta menor | 2 % | 3523.30 | 70.47 |
|  |  | Costes directos |  |  | 3593.77 |
