# Estación depuradora biológica

- Propiedad del archivo: CYPE INGENIEROS, S.A.
- Formato: FIEBDC-3/2002
- Ámbito geográfico: Colombia
- Divisa: COP
- Costes indirectos: 3.00 %
- Gastos generales: 13.00 %
- Beneficio industrial: 6.00 %
- IVA: 16.00 %

## U Urbanización interior del terreno

### US Depuración de aguas residuales domésticas

#### USE Estaciones depuradoras

**USE012** Ud Estación depuradora biológica.
Estación depuradora biológica de aguas residuales, tecnología VFL, capacidad para 1 a 4 usuarios (H.E.), carga media de materia orgánica contaminante (DBO5) de 0,24 kg/día y caudal máximo de agua depurada de 540 litros/día, equipada con un reactor biológico tipo AT y un compresor. Totalmente instalada y en funcionamiento, sin incluir la excavación, la nivelación ni el relleno del trasdós.
Incluye: Replanteo. Colocación de la estación depuradora. Conexionado con las redes de conducción de agua, de salubridad y eléctrica. Puesta en marcha.
Criterio de medición de proyecto: Número de unidades previstas, según documentación gráfica de Proyecto.
Criterio de medición de obra: Se medirá el número de unidades realmente ejecutadas según especificaciones de Proyecto.

| Código | Ud | Descripción | Rendimiento | Precio | Importe |
|---|---|---|---|---|---|
| mt46edb010a | Ud | Estación depuradora biológica de aguas residuales, tecnología VFL, capacidad para 1 a 4 usuarios (H.E.), carga media de materia orgánica contaminante (DBO5) de 0,24 kg/día y caudal máximo de agua depurada de 540 litros/día, equipada con un reactor biológico tipo AT y un compresor. (material) | 1.000 | 8366428.67 | 8366428.67 |
| mo008 | h | Oficial 1ª plomero. (mano de obra) | 2.258 | 26179.17 | 59112.57 |
| mo107 | h | Ayudante plomero. (mano de obra) | 2.258 | 19008.41 | 42920.99 |
| mo003 | h | Maestro electricista. (mano de obra) | 2.258 | 26179.17 | 59112.57 |
| mo102 | h | Ayudante electricista. (mano de obra) | 2.258 | 19008.41 | 42920.99 |
| % | % | Herramienta menor | 2 % | 8570495.79 | 171409.92 |
|  |  | Costes directos |  |  | 8741905.71 |
