# Estación depuradora biológica de aguas residuales

- Propiedad del archivo: CYPE INGENIEROS, S.A.
- Formato: FIEBDC-3/2002
- Ámbito geográfico: Colombia
- Divisa: COP
- Costes indirectos: 3.00 %
- Gastos generales: 13.00 %
- Beneficio industrial: 6.00 %
- IVA: 16.00 %

## U Urbanización interior del terreno

### US Depuración de aguas residuales domésticas

#### USE Estaciones depuradoras

**USE012** Ud Estación depuradora biológica de aguas residuales, tecnología VFL, capacidad para 80 a 250 usuarios (H.E.), carga media de materia orgánica contaminante (DBO5) de 15 kg/día y caudal máximo de agua depurada de 33800 litros/día.
Estación depuradora biológica de aguas residuales, tecnología VFL, capacidad para 80 a 250 usuarios (H.E.), carga media de materia orgánica contaminante (DBO5) de 15 kg/día y caudal máximo de agua depurada de 33800 litros/día, equipada con una estación de bombeo, un reactor biológico tipo AT, un compresor y un depósito de fangos. Totalmente instalada y en funcionamiento, sin incluir la excavación, la nivelación ni el relleno del trasdós.
Incluye: Replanteo. Colocación de la estación depuradora. Conexionado con las redes de conducción de agua, de salubridad y eléctrica. Puesta en marcha.
Criterio de medición de proyecto: Número de unidades previstas, según documentación gráfica de Proyecto.
Criterio de medición de obra: Se medirá el número de unidades realmente ejecutadas según especificaciones de Proyecto.

| Código | Ud | Descripción | Rendimiento | Precio | Importe |
|---|---|---|---|---|---|
| mt46edb010o | Ud | Estación depuradora biológica de aguas residuales, tecnología VFL, capacidad para 80 a 250 usuarios (H.E.), carga media de materia orgánica contaminante (DBO5) de 15 kg/día y caudal máximo de agua depurada de 33800 litros/día, equipada con una estación de bombeo, un reactor biológico tipo AT, un compresor y un depósito de fangos. (material) | 1.000 | 138833804.00 | 138833804.00 |
| mq04cag010a | h | Camión con grúa de hasta 6 t. (maquinaria) | 1.000 | 95096.23 | 95096.23 |
| mo008 | h | Oficial 1ª plomero. (mano de obra) | 11.298 | 14232.90 | 160803.30 |
| mo107 | h | Ayudante plomero. (mano de obra) | 11.298 | 10301.50 | 116386.35 |
| mo003 | h | Maestro electricista. (mano de obra) | 2.260 | 14232.90 | 32166.35 |
| mo102 | h | Ayudante electricista. (mano de obra) | 2.260 | 10301.50 | 23281.39 |
| % | % | Herramienta menor | 2 % | 139261537.62 | 2785230.75 |
|  |  | Costes directos |  |  | 142046768.37 |
