# Depósito de almacenamiento de agua depurada de polietileno de alta densidad, de 3000 litros

- Propiedad del archivo: CYPE INGENIEROS, S.A.
- Formato: FIEBDC-3/2002
- Ámbito geográfico: Colombia
- Divisa: COP
- Costes indirectos: 3.00 %
- Gastos generales: 13.00 %
- Beneficio industrial: 6.00 %
- IVA: 16.00 %

## U Urbanización interior del terreno

### US Depuración de aguas residuales domésticas

#### USE Estaciones depuradoras

**USE015** Ud Depósito de almacenamiento de agua depurada de polietileno de alta densidad, de 3000 litros.
Suministro e instalación de depósito de almacenamiento de agua depurada de polietileno de alta densidad, de 3000 litros, formado por dos tanques. Incluso tapa de registro y marco, y ducto de ventilación. Totalmente montado, conexionado y probado.
Incluye: Replanteo. Limpieza de la base de apoyo del tanque. Colocación del depósito. Conexión a la estación depuradora. Conexión del rebosadero a la tubería de desagüe. Instalación de los ductos de ventilación. Posicionado de la tapa de registro en correspondencia con la tapa de inspección.
Criterio de medición de proyecto: Número de unidades previstas, según documentación gráfica de Proyecto.
Criterio de medición de obra: Se medirá el número de unidades realmente ejecutadas según especificaciones de Proyecto.

| Código | Ud | Descripción | Rendimiento | Precio | Importe |
|---|---|---|---|---|---|
| mt46fer030d | Ud | Depósito de almacenamiento de agua depurada de polietileno de alta densidad, de 3000 litros, formado por dos tanques. (material) | 1.000 | 3696668.87 | 3696668.87 |
| mt46fer040a | Ud | Tapa de registro y marco de fundición dúctil, de 650 mm de diámetro. (material) | 1.000 | 226953.35 | 226953.35 |
| mt36tie010be | m | Tubo de PVC, serie B, de 40 mm de diámetro y 3 mm de espesor, con extremo abocardado, con el precio incrementado el 20% en concepto de accesorios y piezas especiales. (material) | 3.000 | 4808.07 | 14424.21 |
| mt11var009 | l | Líquido limpiador para pegado mediante adhesivo de tubos y accesorios de PVC. (material) | 0.030 | 28430.09 | 852.90 |
| mt11var010 | l | Adhesivo para tubos y accesorios de PVC. (material) | 0.240 | 43319.83 | 10396.76 |
| mo008 | h | Oficial 1ª plomero. (mano de obra) | 1.781 | 17018.01 | 30309.08 |
| mo107 | h | Ayudante plomero. (mano de obra) | 1.781 | 12115.17 | 21577.12 |
| % | % | Herramienta menor | 2 % | 4001182.29 | 80023.65 |
|  |  | Costes directos |  |  | 4081205.94 |
