# Losa prefabricada de concreto de color beige, para cubrición de muros, en piezas de 50x30x4 cm

- Propiedad del archivo: CYPE INGENIEROS, S.A.
- Formato: FIEBDC-3/2002
- Ámbito geográfico: Colombia
- Costes indirectos: 3.00 %
- Gastos generales: 13.00 %
- Beneficio industrial: 6.00 %
- IVA: 16.00 %

## U Urbanización interior del terreno

### UV Cerramientos exteriores

#### UVO Remates de muro de cerramiento

**UVO010** m Losa prefabricada de concreto de color beige, para cubrición de muros, en piezas de 50x30x4 cm.
Suministro y colocación de losa prefabricada de concreto de color beige, para cubrición de muros, en piezas de 50x30x4 cm, con goterón, recibido con mortero de cemento hidrófugo M-10, creando una pendiente suficiente para evacuar el agua. Incluso parte proporcional de preparación de la superficie de apoyo, replanteo, sellado entre piezas y uniones con las pilastras con mortero de juntas especial para revestimientos de prefabricados de concreto y tratamiento de protección suplementaria mediante aplicación sobre el conjunto de pintura hidrófuga incolora en dos capas.
Incluye: Preparación de la superficie de apoyo. Replanteo de las piezas. Colocación, aplomado, nivelación y alineación de las piezas. Rejuntado y limpieza. Aplicación de dos capas de pintura hidrófuga incolora.
Criterio de medición de proyecto: Longitud medida a ejes, según documentación gráfica de Proyecto.
Criterio de medición de obra: Se medirá, a ejes, la longitud realmente ejecutada según especificaciones de Proyecto.

| Código | Ud | Descripción | Rendimiento | Precio | Importe |
|---|---|---|---|---|---|
| mt09moe010b | m³ | Mortero de cemento CEM II/B-P 32,5 N, hidrófugo, tipo M-10, confeccionado en obra con 380 kg/m³ de cemento y una proporción en volumen 1/4. (material) | 0.006 | 102.86 | 0.62 |
| mt20cho010u | m | Losa prefabricada de concreto de color beige, para cubrición de muros, en piezas de 50x30x4 cm, con goterón. (material) | 1.100 | 12.43 | 13.67 |
| mt09mcr235 | kg | Mortero de juntas para prefabricados de concreto y piedra artificial, compuesto de cemento, agregados, pigmentos y aditivos especiales. (material) | 0.115 | 1.78 | 0.20 |
| mt28pcs010 | l | Tratamiento superficial hidrofugante, de superficie invisible. (material) | 0.190 | 7.54 | 1.43 |
| op00amo010 |  | Amoladora o radial. | 1.000 | 0.00 | 0.00 |
| mo019 | h | Oficial 1ª de obra blanca. (mano de obra) | 0.247 | 4.41 | 1.09 |
| mo111 | h | Peón de obra blanca. (mano de obra) | 0.247 | 2.88 | 0.71 |
| % | % | Costes directos complementarios | 2 % | 17.72 | 0.35 |
|  |  | Costes directos |  |  | 18.07 |
