# Puerta cancela en vallado de terreno de malla metálica

- Propiedad del archivo: CYPE INGENIEROS, S.A.
- Formato: FIEBDC-3/2002
- Ámbito geográfico: Colombia
- Divisa: COP
- Costes indirectos: 3.00 %
- Gastos generales: 13.00 %
- Beneficio industrial: 6.00 %
- IVA: 16.00 %

## U Urbanización interior del terreno

### UV Cerramientos exteriores

#### UVP Puertas

**UVP020** Ud Puerta cancela en vallado de terreno de malla metálica.
Puerta cancela constituida por marcos de tubo de acero galvanizado de 40x20x1,5 mm y 30x15x1,5 mm, bastidor de tubo de acero galvanizado de 40x40x1,5 mm con pletina de 40x4 mm y por malla de simple torsión, de 8 mm de paso de malla y 1,1 mm de diámetro, acabado galvanizado, fijada a los marcos y atirantada, para acceso peatonal en vallado de terreno de malla metálica. Incluso postes de refuerzo, concreto f'c=210 kg/cm² (21 MPa), clase de exposición F0 S0 P0 C0, tamaño máximo del agregado 19 mm, manejabilidad blanda para recibido de los postes y accesorios de fijación y montaje.
Incluye: Replanteo de alineaciones y niveles. Apertura de huecos en el terreno. Colocación de los postes. Fundido del concreto. Montaje de la puerta. Fijación del bastidor sobre los postes. Colocación de los herrajes de cierre. Ajuste final de la hoja.
Criterio de medición de proyecto: Número de unidades previstas, según documentación gráfica de Proyecto.
Criterio de medición de obra: Se medirá el número de unidades realmente ejecutadas según especificaciones de Proyecto.

| Código | Ud | Descripción | Rendimiento | Precio | Importe |
|---|---|---|---|---|---|
| mt10hmf050qde | m³ | Concreto simple f'c=210 kg/cm² (21 MPa), clase de exposición F0 S0 P0 C0, tamaño máximo del agregado 19 mm, manejabilidad blanda, fabricado en planta, según NSR-10 y ACI 318. (material) | 0.100 | 328219.87 | 32821.99 |
| mt52vst030m | Ud | Poste interior de refuerzo de tubo de acero galvanizado, de 48 mm de diámetro y 1,5 mm de espesor, altura 2 m. (material) | 2.000 | 44606.24 | 89212.48 |
| mt52vst040aa | Ud | Puerta cancela constituida por marcos de tubo de acero galvanizado de 40x20x1,5 mm y 30x15x1,5 mm, bastidor de tubo de acero galvanizado de 40x40x1,5 mm con pletina de 40x4 mm y por malla de simple torsión, de 8 mm de paso de malla y 1,1 mm de diámetro, acabado galvanizado, fijada a los marcos y atirantada, para el acceso de peatones. (material) | 1.000 | 371080.47 | 371080.47 |
| au00auh040 |  | Vibrador de concreto, eléctrico. | 1.000 | 0.00 | 0.00 |
| mo041 | h | Oficial 1ª obra blanca de obra civil. (mano de obra) | 0.226 | 25476.92 | 5757.78 |
| mo087 | h | Ayudante de obra blanca de obra civil. (mano de obra) | 0.226 | 19044.65 | 4304.09 |
| mo018 | h | Oficial 1ª cerrajero. (mano de obra) | 0.790 | 25810.78 | 20390.52 |
| mo059 | h | Ayudante cerrajero. (mano de obra) | 0.790 | 19080.89 | 15073.90 |
| % | % | Herramienta menor | 2 % | 538641.23 | 10772.82 |
|  |  | Costes directos |  |  | 549414.05 |
