# Vallado de terreno formado por paneles de malla electrosoldada con pliegues de refuerzo

- Propiedad del archivo: CYPE INGENIEROS, S.A.
- Formato: FIEBDC-3/2002
- Ámbito geográfico: Colombia
- Divisa: COP
- Costes indirectos: 3.00 %
- Gastos generales: 13.00 %
- Beneficio industrial: 6.00 %
- IVA: 16.00 %

## U Urbanización interior del terreno

### UV Cerramientos exteriores

#### UVT Mallas metálicas

**UVT030** m Vallado de terreno formado por paneles de malla electrosoldada con pliegues de refuerzo, de 200x50 mm de paso de malla, reducido a 50x50 mm en las zonas de pliegue, y 5 mm de diámetro, enmarcada con tubos horizontales de 50x30x1,5 mm y tubos verticales de 40x30x1,5 mm, de 3,00x1,00 m, acabado galvanizado y plastificado en color blanco RAL 9010 y postes de perfil hueco de sección rectangular, de 60x40x1,5 mm, empotrados en muros de mampostería u concreto. Incluso mortero de cemento para recibido de los postes accesorios para la fijación de los paneles de malla electrosoldada modular a los postes metálicos.
Vallado de terreno formado por paneles de malla electrosoldada con pliegues de refuerzo, de 200x50 mm de paso de malla, reducido a 50x50 mm en las zonas de pliegue, y 5 mm de diámetro, enmarcada con tubos horizontales de 50x30x1,5 mm y tubos verticales de 40x30x1,5 mm, de 3,00x1,00 m, acabado galvanizado y plastificado en color blanco RAL 9010 y postes de perfil hueco de sección rectangular, de 60x40x1,5 mm, empotrados en muros de mampostería u concreto. Incluso mortero de cemento para recibido de los postes accesorios para la fijación de los paneles de malla electrosoldada modular a los postes metálicos.
Incluye: Replanteo. Apertura de huecos para colocación de los montantes. Colocación de los postes. Fundido del mortero. Aplomado y alineación de los postes. Colocación de los paneles de malla. Colocación de accesorios. Atirantado de los paneles de malla.
Criterio de medición de proyecto: Longitud medida según documentación gráfica de Proyecto, deduciendo los huecos de longitud mayor de 1 m.
Criterio de medición de obra: Se medirá la longitud realmente ejecutada según especificaciones de Proyecto, deduciendo los huecos de longitud mayor de 1 m.
Criterio de valoración económica: El precio no incluye el muro.

| Código | Ud | Descripción | Rendimiento | Precio | Importe |
|---|---|---|---|---|---|
| mt52vsm020c | m | Panel de malla electrosoldada con pliegues de refuerzo, de 200x50 mm de paso de malla, reducido a 50x50 mm en las zonas de pliegue, y 5 mm de diámetro, enmarcada con tubos horizontales de 50x30x1,5 mm y tubos verticales de 40x30x1,5 mm, de 3,00x1,00 m, acabado galvanizado y plastificado en color blanco RAL 9010. (material) | 1.000 | 131324.94 | 131324.94 |
| mt52vpm030c | Ud | Poste de perfil hueco de acero de sección rectangular 60x40x2 mm, de 1 m de altura, acabado galvanizado y plastificado en color blanco RAL 9010. (material) | 0.200 | 35258.82 | 7051.76 |
| mt52vpm050 | Ud | Accesorios para la fijación de los paneles de malla electrosoldada modular a los postes metálicos. (material) | 1.200 | 5609.36 | 6731.23 |
| mt08aaa010a | m³ | Agua. (material) | 0.006 | 2858.80 | 17.15 |
| mt01arg005a | t | Arena de cantera, para mortero preparado en obra. (material) | 0.015 | 39608.55 | 594.13 |
| mt08cem000d | kg | Cemento gris en sacos. (material) | 3.800 | 421.19 | 1600.52 |
| mt08adt010 | kg | Aditivo hidrófugo para impermeabilización de morteros u concretos. (material) | 0.076 | 2287.04 | 173.82 |
| op00tal010 |  | Taladro. | 1.000 | 0.00 | 0.00 |
| op00ato010 |  | Atornillador. | 1.000 | 0.00 | 0.00 |
| mo087 | h | Ayudante de obra blanca de obra civil. (mano de obra) | 0.113 | 10324.57 | 1166.68 |
| mo011 | h | Oficial 1ª montador. (mano de obra) | 0.102 | 14232.90 | 1451.76 |
| mo080 | h | Ayudante montador. (mano de obra) | 0.102 | 10324.57 | 1053.11 |
| % | % | Herramienta menor | 3 % | 151165.10 | 4534.95 |
|  |  | Costes directos |  |  | 155700.05 |
