# Bordillo prefabricado de concreto

- Propiedad del archivo: CYPE INGENIEROS, S.A.
- Formato: FIEBDC-3/2002
- Ámbito geográfico: Colombia
- Divisa: COP
- Costes indirectos: 3.00 %
- Gastos generales: 13.00 %
- Beneficio industrial: 6.00 %
- IVA: 16.00 %

## U Urbanización interior del terreno

### UX Andenes y pisos

#### UXB Bordillos

**UXB020** m Bordillo prefabricado de concreto.
Piezas de bordillo recto de concreto, monocapa, con sección normalizada peatonal A1 (20x14) cm, clase climática B (absorción <=6%), clase resistente a la abrasión H (huella <=23 mm) y clase resistente a flexión S (R-3,5 N/mm²), de 50 cm de longitud, colocadas sobre base de concreto simple (f'c=210 kg/cm² (21 MPa), clase de exposición F0 S0 P0 C0, tamaño máximo del agregado 19 mm, manejabilidad plástica) de espesor uniforme de 20 cm y 10 cm de anchura a cada lado del bordillo, fundido desde camión, extendido y vibrado, con acabado maestreado, según pendientes del proyecto y colocado sobre explanada con índice CBR > 5 (California Bearing Ratio), no incluida en este precio; posterior rejuntado de anchura máxima 5 mm con mortero de cemento, confeccionado en obra, dosificación 1:6. Incluso topes o contrafuertes de 1/3 y 2/3 de la altura del bordillo, del lado de la calzada y al dorso respectivamente, con un mínimo de 10 cm, salvo en el caso de pisos flexibles.
Incluye: Replanteo de alineaciones y niveles. Fundido y extendido del concreto en cama de apoyo. Colocación, recibido y nivelación de las piezas, incluyendo topes o contrafuertes. Relleno de juntas con mortero de cemento.
Criterio de medición de proyecto: Longitud medida según documentación gráfica de Proyecto.
Criterio de medición de obra: Se medirá la longitud realmente ejecutada según especificaciones de Proyecto.

| Código | Ud | Descripción | Rendimiento | Precio | Importe |
|---|---|---|---|---|---|
| mt10hmf050qdf | m³ | Concreto simple f'c=210 kg/cm² (21 MPa), clase de exposición F0 S0 P0 C0, tamaño máximo del agregado 19 mm, manejabilidad plástica, fabricado en planta, según NSR-10 y ACI 318. (material) | 0.082 | 400978.55 | 32880.24 |
| mt08aaa010a | m³ | Agua. (material) | 0.006 | 4983.82 | 29.90 |
| mt01arg005a | t | Arena de cantera, para mortero preparado en obra. (material) | 0.007 | 61711.01 | 431.98 |
| mt08cem000d | kg | Cemento gris en sacos. (material) | 1.000 | 734.29 | 734.29 |
| mt18jbg010aa | Ud | Bordillo recto de concreto, monocapa, con sección normalizada peatonal A1 (20x14) cm, clase climática B (absorción <=6%), clase resistente a la abrasión H (huella <=23 mm) y clase resistente a flexión S (R-3,5 N/mm²), de 50 cm de longitud. (material) | 2.100 | 8728.67 | 18330.21 |
| mq06hor010 | h | Concretera eléctrica con una capacidad de amasado de 160 l. (maquinaria) | 0.005 | 11514.56 | 57.57 |
| op00amo010 |  | Amoladora o radial. | 1.000 | 0.00 | 0.00 |
| mo041 | h | Oficial 1ª obra blanca de obra civil. (mano de obra) | 0.298 | 36735.58 | 10947.20 |
| mo087 | h | Ayudante de obra blanca de obra civil. (mano de obra) | 0.332 | 27459.10 | 9116.42 |
| % | % | Herramienta menor | 2 % | 72527.81 | 1450.56 |
|  |  | Costes directos |  |  | 73978.37 |
