# Piso continuo de concreto tratado superficialmente con endurecedor o colorante, para exteriores

- Propiedad del archivo: CYPE INGENIEROS, S.A.
- Formato: FIEBDC-3/2002
- Ámbito geográfico: Colombia
- Divisa: COP
- Costes indirectos: 3.00 %
- Gastos generales: 13.00 %
- Beneficio industrial: 6.00 %
- IVA: 16.00 %

## U Urbanización interior del terreno

### UX Andenes y pisos

#### UXC Continuos de concreto

**UXC020** m² Piso continuo de concreto tratado superficialmente con endurecedor o colorante, para exteriores.
Piso continuo exterior de concreto con adición de fibras, con juntas, de 10 cm de espesor, realizado con concreto f'c=170 kg/cm² (17 MPa), clase de exposición F0 S0 P0 C0, tamaño máximo del agregado 19 mm, manejabilidad blanda, preparado en obra y fundido con medios manuales con un contenido de fibras sin función estructural, fibras de vidrio resistentes a los álcalis (AR) de 2 kg/m³, extendido y vibrado manual mediante regla vibrante; tratado superficialmente con capa de rodadura de mortero decorativo de rodadura para piso de concreto, color blanco, compuesto de cemento, agregados de sílice, aditivos orgánicos y pigmentos, con un rendimiento aproximado de 3 kg/m², espolvoreado manualmente sobre el concreto aún fresco y posterior fratasado mecánico de toda la superficie hasta conseguir que el mortero quede totalmente integrado en el concreto.
Criterio de valoración económica: El precio no incluye la base de la solera ni la ejecución y el sellado de las juntas.
Incluye: Preparación y limpieza de la superficie soporte. Replanteo de las juntas de construcción, de dilatación y de retracción. Colocación de encofrados. Tendido de niveles mediante toques, maestras de concreto o reglas. Riego de la superficie base. Conexionado, anclaje y emboquillado de las redes de instalaciones proyectadas. Preparación del concreto. Fundido, extendido y vibrado del concreto. Curado del concreto. Aplicación manual del mortero, asegurándose de la total cubrición del concreto fresco. Retirada de encofrados. Fratasado mecánico de la superficie.
Criterio de medición de proyecto: Superficie medida en proyección horizontal, según documentación gráfica de Proyecto.
Criterio de medición de obra: Se medirá, en proyección horizontal, la superficie realmente ejecutada según especificaciones de Proyecto.

| Código | Ud | Descripción | Rendimiento | Precio | Importe |
|---|---|---|---|---|---|
| mt08aaa010a | m³ | Agua. (material) | 0.021 | 4983.82 | 104.66 |
| mt01arg000d | m³ | Arena cribada. (material) | 0.050 | 106280.07 | 5314.00 |
| mt01arg001di | m³ | Agregado grueso homogeneizado, de tamaño máximo 19 mm. (material) | 0.089 | 75424.56 | 6712.79 |
| mt08cem000d | kg | Cemento gris en sacos. (material) | 31.500 | 734.29 | 23130.14 |
| mt09wnc011ba | kg | Mortero decorativo de rodadura para piso de concreto, color blanco, compuesto de cemento, agregados de sílice, aditivos orgánicos y pigmentos. (material) | 3.000 | 1497.40 | 4492.20 |
| mq06vib020 | h | Regla vibrante de 3 m. (maquinaria) | 0.016 | 17456.74 | 279.31 |
| mq06fra010 | h | Fratasadora mecánica de concreto. (maquinaria) | 0.550 | 18951.96 | 10423.58 |
| mo041 | h | Oficial 1ª obra blanca de obra civil. (mano de obra) | 0.346 | 36735.58 | 12710.51 |
| mo087 | h | Ayudante de obra blanca de obra civil. (mano de obra) | 0.447 | 27459.10 | 12274.22 |
| % | % | Herramienta menor | 2 % | 75441.41 | 1508.83 |
|  |  | Costes directos |  |  | 76950.24 |
