# Ensayo sobre cilindro de concreto endurecido de 75 mm de diámetro y 150 mm de longitud, previamente extraídas mediante sonda rotativa de viga o losa

- Propiedad del archivo: CYPE INGENIEROS, S.A.
- Formato: FIEBDC-3/2002
- Ámbito geográfico: Colombia
- Divisa: COP
- Costes indirectos: 3.00 %
- Gastos generales: 13.00 %
- Beneficio industrial: 6.00 %
- IVA: 16.00 %

## X Control de calidad y ensayos

### XE Estructuras de concreto

#### XEI Ensayos informativos

**XEI090** Ud Ensayo sobre cilindro de concreto endurecido de 75 mm de diámetro y 150 mm de longitud, previamente extraídas mediante sonda rotativa de viga o losa.
Ensayo a realizar en laboratorio acreditado en el área técnica correspondiente, para determinar la resistencia a compresión de un concreto endurecido, mediante la extracción de cilindro de 75 mm de diámetro y 150 mm de longitud mediante sonda rotativa de viga o losa. Incluso desplazamiento a obra y relleno de taladros.
Incluye: Desplazamiento a obra. Extracción de cilindros. Relleno de taladros. Realización de ensayos.
Criterio de medición de proyecto: Ensayo a realizar, según documentación del Plan de control de calidad.

| Código | Ud | Descripción | Rendimiento | Precio | Importe |
|---|---|---|---|---|---|
| mt49des010 | Ud | Repercusión de desplazamiento a obra para la toma de muestras. (material) | 1.000 | 1464.17 | 1464.17 |
| mt49hoc030c | Ud | Extracción de cilindro de concreto endurecido de 75 mm de diámetro y 150 mm de longitud mediante sonda rotativa, tallado, refrentado y ensayo para determinar la resistencia a compresión, sin incluir cala ni reposición de revestimientos o recubrimientos. (material) | 1.000 | 256388.16 | 256388.16 |
| mt49hoc040i | Ud | Relleno de taladros con mortero hidráulico expansivo autonivelante, de 75 mm de diámetro, en vigas o losas. (material) | 1.000 | 42243.30 | 42243.30 |
| % | % | Herramienta menor | 2 % | 300095.63 | 6001.91 |
|  |  | Costes directos |  |  | 306097.54 |
