# Ensayo de bloques de concreto

- Propiedad del archivo: CYPE INGENIEROS, S.A.
- Formato: FIEBDC-3/2002
- Ámbito geográfico: Colombia
- Divisa: COP
- Costes indirectos: 3.00 %
- Gastos generales: 13.00 %
- Beneficio industrial: 6.00 %
- IVA: 16.00 %

## X Control de calidad y ensayos

### XP Prefabricados de concreto

#### XPB Bloques

**XPB010** Ud Ensayo de bloques de concreto.
Ensayos a realizar en laboratorio acreditado en el área técnica correspondiente, sobre una muestra de bloque de concreto, tomada en obra, para la determinación de las siguientes características: dimensiones y comprobación de la forma y.
Incluye: Desplazamiento a obra. Toma de muestras. Realización de ensayos. Redacción de informe de los resultados de los ensayos realizados.
Criterio de medición de proyecto: Ensayo a realizar, según documentación del Plan de control de calidad.

| Código | Ud | Descripción | Rendimiento | Precio | Importe |
|---|---|---|---|---|---|
| mt49des010 | Ud | Repercusión de desplazamiento a obra para la toma de muestras. (material) | 1.000 | 2479.12 | 2479.12 |
| mt49bho020 | Ud | Toma en obra de muestras de bloques de concreto cuyo peso no exceda de 50 kg. (material) | 1.000 | 104156.40 | 104156.40 |
| mt49bho100 | Ud | Ensayo para determinar las dimensiones y comprobación de la forma de una muestra de bloque de concreto,. (material) | 1.000 | 183421.13 | 183421.13 |
| mt49bho030 | Ud | Informe de resultados de los ensayos realizados sobre una muestra de bloque de concreto. (material) | 1.000 | 321816.15 | 321816.15 |
| % | % | Herramienta menor | 2 % | 611872.80 | 12237.46 |
|  |  | Costes directos |  |  | 624110.26 |
