# Dispositivo de anclaje textil empotrado en la estructura de concreto armado

- Propiedad del archivo: CYPE INGENIEROS, S.A.
- Formato: FIEBDC-3/2002
- Ámbito geográfico: Colombia
- Divisa: COP
- Costes indirectos: 3.00 %
- Gastos generales: 13.00 %
- Beneficio industrial: 6.00 %
- IVA: 16.00 %

## Y Seguridad y salud

### YC Sistemas de protección colectiva

#### YCL Líneas y dispositivos de anclaje

**YCL210** Ud Dispositivo de anclaje textil empotrado en la estructura de concreto armado.
Dispositivo de anclaje para empotrar en techo, de 850 mm de longitud, formado por cinta de poliéster; 1 gaza en un extremo y 1 argolla en el otro extremo, fijado, por el extremo de la gaza y antes del fundido, a una barra corrugada de acero Grado 60 (fy=4200 kg/cm²) embebida en la viga de la estructura de concreto armado, de 10 mm de diámetro mínimo y 500 mm de longitud mínima, para asegurar a un operario.
Criterio de medición de proyecto: Número de unidades previstas, según Estudio o Estudio Básico de Seguridad y Salud.
Criterio de medición de obra: Se medirá el número de unidades realmente colocadas según especificaciones de Estudio o Estudio Básico de Seguridad y Salud.

| Código | Ud | Descripción | Rendimiento | Precio | Importe |
|---|---|---|---|---|---|
| mt50spd010aa | Ud | Dispositivo de anclaje para empotrar en techo, de 850 mm de longitud, formado por cinta de poliéster; 1 gaza en un extremo y 1 argolla en el otro extremo, clase A1, fijado, por el extremo de la gaza y antes del fundido, a una barra corrugada de acero Grado 60 (fy=4200 kg/cm²) embebida en la viga de la estructura de concreto armado, de 10 mm de diámetro mínimo y 500 mm de longitud mínima. (material) | 1.000 | 17403.50 | 17403.50 |
| mt07aco060a | kg | Acero en barras corrugadas, Grado 60 (fy=4200 kg/cm²), de varios diámetros, según NTC 2289 y ASTM A 706. (material) | 0.100 | 3149.64 | 314.96 |
| mo120 | h | Peón Seguridad y Salud. (mano de obra) | 0.106 | 26456.35 | 2804.37 |
| % | % | Herramienta menor | 2 % | 20522.83 | 410.46 |
|  |  | Costes directos |  |  | 20933.29 |
