# Marca vial transversal discontinua, de 50 cm de anchura, con pintura de color amarillo

- Propiedad del archivo: CYPE INGENIEROS, S.A.
- Formato: FIEBDC-3/2002
- Ámbito geográfico: Colombia
- Costes indirectos: 3.00 %
- Gastos generales: 13.00 %
- Beneficio industrial: 6.00 %
- IVA: 16.00 %

## Y Seguridad y salud

### YS Señalización provisional de obras

#### YSH Señalización horizontal

**YSH020** m Marca vial transversal discontinua, de 50 cm de anchura, con pintura de color amarillo.
Marca vial transversal discontinua, de 50 cm de anchura, con pintura de color amarillo, para paso para peatones y paso para ciclistas. Incluso parte proporcional de premarcaje.
Incluye: Premarcaje. Pintado de la marca vial.
Criterio de medición de proyecto: Longitud medida según Estudio o Estudio Básico de Seguridad y Salud.
Criterio de medición de obra: Se medirá la longitud realmente ejecutada según especificaciones de Estudio o Estudio Básico de Seguridad y Salud.

| Código | Ud | Descripción | Rendimiento | Precio | Importe |
|---|---|---|---|---|---|
| mt50mvh010b | kg | Pintura de color amarillo, para marcas viales sobre la calzada. (material) | 0.240 | 3.93 | 0.94 |
| mq08war010a | h | Máquina manual, para pintar marcas viales sobre la calzada. (maquinaria) | 0.005 | 3.06 | 0.02 |
| mo119 | h | Oficial 1ª Seguridad y Salud. (mano de obra) | 0.017 | 3.07 | 0.05 |
| mo120 | h | Peón Seguridad y Salud. (mano de obra) | 0.011 | 2.17 | 0.02 |
| % | % | Herramienta menor | 2 % | 1.03 | 0.02 |
|  |  | Costes directos |  |  | 1.05 |
