# Talado de árbol de hasta 5 m de altura, mayor de 60 cm de diámetro de tronco y copa poco frondosa, con motosierra, con extracción del tocón

- Propiedad del archivo: CYPE INGENIEROS, S.A.
- Formato: FIEBDC-3/2002
- Ámbito geográfico: Colombia
- Divisa: COP
- Costes indirectos: 3.00 %
- Gastos generales: 13.00 %
- Beneficio industrial: 6.00 %
- IVA: 16.00 %

**ADL015** Ud Talado de árbol de hasta 5 m de altura, mayor de 60 cm de diámetro de tronco y copa poco frondosa, con motosierra, con extracción del tocón.
Talado de árbol de hasta 5 m de altura, mayor de 60 cm de diámetro de tronco y copa poco frondosa, con motosierra, con extracción del tocón.
Incluye: Corte del tronco del árbol cerca de la base. Extracción del tocón y las raíces. Troceado del tronco, las ramas y las raíces. Relleno y compactación del hueco con tierra de la propia excavación. Retirada de restos y desechos. Carga a camión.
Criterio de medición de proyecto: Número de unidades previstas, según documentación gráfica de Proyecto.
Criterio de medición de obra: Se medirá el número de unidades realmente ejecutadas según especificaciones de Proyecto.
Criterio de valoración económica: El precio no incluye el transporte de los materiales retirados.

| Código | Ud | Descripción | Rendimiento | Precio | Importe |
|---|---|---|---|---|---|
| mq01exn020a | h | Retroexcavadora hidráulica sobre neumáticos, de 105 kW. (maquinaria) | 0.272 | 88750.04 | 24140.01 |
| mq02roa010a | h | Rodillo vibrante de guiado manual, de 700 kg, anchura de trabajo 70 cm. (maquinaria) | 0.855 | 16211.74 | 13861.04 |
| mo040 | h | Oficial 1ª jardinero. (mano de obra) | 1.639 | 13602.61 | 22294.68 |
| mo086 | h | Ayudante jardinero. (mano de obra) | 3.278 | 10111.16 | 33144.38 |
| % | % | Herramienta menor | 2 % | 93440.11 | 1868.80 |
|  |  | Costes directos |  |  | 95308.91 |
