# Talado de árbol, de 30 a 60 cm de diámetro de tronco, con motosierra y camión con cesta

- Propiedad del archivo: CYPE INGENIEROS, S.A.
- Formato: FIEBDC-3/2002
- Ámbito geográfico: Colombia
- Divisa: COP
- Costes indirectos: 3.00 %
- Gastos generales: 13.00 %
- Beneficio industrial: 6.00 %
- IVA: 16.00 %

**ADL015** Ud Talado de árbol, de 30 a 60 cm de diámetro de tronco, con motosierra y camión con cesta.
Talado de árbol, de 30 a 60 cm de diámetro de tronco, con motosierra y camión con cesta. Incluso extracción de tocón y raíces con posterior relleno y compactación del hueco con tierra de la propia excavación, troceado de ramas, tronco y raíces, retirada de restos y desechos, y carga a camión, sin incluir transporte a vertedero autorizado.
Incluye: Corte de las ramas y el tronco. Extracción del tocón y las raíces. Troceado del tronco, las ramas y las raíces. Relleno y compactación del hueco con tierra de la propia excavación. Retirada de restos y desechos. Carga a camión.
Criterio de medición de proyecto: Número de unidades previstas, según documentación gráfica de Proyecto.
Criterio de medición de obra: Se medirá el número de unidades realmente ejecutadas según especificaciones de Proyecto.

| Código | Ud | Descripción | Rendimiento | Precio | Importe |
|---|---|---|---|---|---|
| mq09sie010 | h | Motosierra a gasolina, de 50 cm de espada y 2 kW de potencia. (maquinaria) | 0.501 | 5850.54 | 2931.12 |
| mq07cce010a | h | Camión con cesta elevadora de brazo articulado de 16 m de altura máxima de trabajo y 260 kg de carga máxima. (maquinaria) | 0.303 | 36985.40 | 11206.58 |
| mq01exn020a | h | Retroexcavadora hidráulica sobre neumáticos, de 105 kW. (maquinaria) | 0.151 | 90319.98 | 13638.32 |
| mq02roa010a | h | Rodillo vibrante de guiado manual, de 700 kg, anchura de trabajo 70 cm. (maquinaria) | 0.352 | 16498.51 | 5807.48 |
| mo040 | h | Oficial 1ª jardinero. (mano de obra) | 0.894 | 16464.20 | 14718.99 |
| mo086 | h | Ayudante jardinero. (mano de obra) | 1.341 | 12137.33 | 16276.16 |
| % | % | Herramienta menor | 2 % | 64578.65 | 1291.57 |
|  |  | Costes directos |  |  | 65870.22 |
