# Relleno de zanjas para instalaciones

- Propiedad del archivo: CYPE Ingenieros S.A.
- Formato: FIEBDC-3/2016
- Programa: Generador de precios de la construcción. CYPE Ingenieros, S.A.
- Fecha: 30/10/2025
- Ámbito geográfico: Colombia
- Divisa: COP
- Costes indirectos: 3 %
- Gastos generales: 13 %
- Beneficio industrial: 6 %
- IVA: 16 %

## A Acondicionamiento del terreno

### AD Movimiento de tierras en edificación

#### ADR Rellenos y compactaciones

**ADR010** m³ Relleno de zanjas para instalaciones.
Relleno envolvente y principal de zanjas para instalaciones, con arena de 0 a 5 mm de diámetro y compactación en tongadas sucesivas de 20 cm de espesor máximo con bandeja vibrante de guiado manual, hasta alcanzar una densidad seca no inferior al 95% de la máxima obtenida en el ensayo Proctor Modificado. Incluso cinta o distintivo indicador de la instalación.
Criterio de valoración económica: El precio no incluye la realización del ensayo Proctor Modificado.
Incluye: Extendido del material de relleno en tongadas de espesor uniforme. Humectación o desecación de cada tongada. Colocación de cinta o distintivo indicador de la instalación. Compactación.
Criterio de medición de proyecto: Volumen medido sobre las secciones teóricas de la excavación, según documentación gráfica de Proyecto.
Criterio de medición de obra: Se medirá, en perfil compactado, el volumen realmente ejecutado según especificaciones de Proyecto, sin incluir los incrementos por excesos de excavación no autorizados.

| Código | Ud | Descripción | Rendimiento | Precio | Importe |
|---|---|---|---|---|---|
| mt01var010 | m | Cinta plastificada. (material) | 1.1 | 1028.52 | 1131.372 |
| mt01ara030 | t | Arena de 0 a 5 mm de diámetro, limpia. (material) | 1.8 | 30684.09 | 55231.362 |
| mq04dua020b | h | Dumper de descarga frontal de 2 t de carga útil. (maquinaria) | 0.1 | 34651.82 | 3465.182 |
| mq02rod010d | h | Bandeja vibrante de guiado manual, de 300 kg, anchura de trabajo 70 cm, reversible. (maquinaria) | 0.15 | 23886.2 | 3582.930 |
| mq02cia020j | h | Camión cisterna, de 8 m³ de capacidad. (maquinaria) | 0.01 | 396835.17 | 3968.352 |
| mo113 | h | Peón de obra blanca. (mano de obra) | 0.204 | 26456.35 | 5397.095 |
| % | % | Herramienta menor | 2 % | 72776.293 | 1455.526 |
|  |  | Costes directos |  |  | 74231.819 |

Residuos:
- colocación: mt01var010 Cinta plastificada; factor de residuo 0.0275
- colocación: mt01ara030 Arena de 0 a 5 mm de diámetro, limpia; factor de residuo 0.009

## Recursos

**mt01var010** m Cinta plastificada
Datos técnicos: Coste energético 40.180 MJ; Emisión de CO2 1.960 kg; Código LER 17 02 03; Masa del elemento 0.41 kg; Volumen 0.000683 m3

**mt01ara030** t Arena de 0 a 5 mm de diámetro, limpia
Datos técnicos: Coste energético 75.000 MJ; Emisión de CO2 4.000 kg; Código LER 01 04 09; Masa del elemento 1000 kg; Volumen 0.625 m3
