# Desmontaje de fachada de paneles sándwich aislantes metálicos

- Propiedad del archivo: CYPE Ingenieros S.A.
- Formato: FIEBDC-3/2016
- Programa: Generador de precios de la construcción. CYPE Ingenieros, S.A.
- Fecha: 12/02/2025
- Ámbito geográfico: Colombia
- Divisa: COP
- Costes indirectos: 3 %
- Gastos generales: 13 %
- Beneficio industrial: 6 %
- IVA: 16 %

## D Demoliciones

### DF Fachadas

#### DFL Ligeras

**DFL020** m² Desmontaje de fachada de paneles sándwich aislantes metálicos.
Desmontaje de fachada de paneles sándwich aislantes de lámina de acero, manteniendo las estructuras auxiliares, con medios manuales, sin deteriorar los elementos a los que está sujeto, y carga manual sobre camión o contenedor.
Incluye: Desmontaje del elemento. Retirada y acopio del material desmontado. Limpieza de los restos de obra. Carga manual del material desmontado y restos de obra sobre camión o contenedor.
Criterio de medición de proyecto: Superficie medida según documentación gráfica de Proyecto.
Criterio de medición de obra: Se medirá la superficie realmente desmontada según especificaciones de Proyecto.

| Código | Ud | Descripción | Rendimiento | Precio | Importe |
|---|---|---|---|---|---|
| mo011 | h | Oficial 1ª montador. (mano de obra) | 0.523 | 28562.29 | 14938.078 |
| mo080 | h | Ayudante montador. (mano de obra) | 0.523 | 20774.17 | 10864.891 |
| % | % | Herramienta menor | 2 % | 25802.969 | 516.059 |
|  |  | Costes directos |  |  | 26319.028 |

Residuos:
- demolición: ruo170405 Hierro y acero. (componente de residuo); rendimiento 11.78 kg; Código LER 17 04 05; Masa del elemento 1 kg; Volumen 0.000476 m3
- demolición: ruo170604 Materiales de aislamiento distintos de los especificados en los códigos 17 06 01 y 17 06 03. (componente de residuo); rendimiento 1.4 kg; Código LER 17 06 04; Masa del elemento 1 kg; Volumen 0.001667 m3
