# Relleno de trasdós de bóveda con concreto celular a base de cemento y aditivo plastificante-aireante

- Propiedad del archivo: CYPE INGENIEROS, S.A.
- Formato: FIEBDC-3/2002
- Ámbito geográfico: Colombia
- Divisa: COP
- Costes indirectos: 3.00 %
- Gastos generales: 13.00 %
- Beneficio industrial: 6.00 %
- IVA: 16.00 %

**EFE021** m³ Relleno de trasdós de bóveda con concreto celular a base de cemento y aditivo plastificante-aireante, con medios mecánicos, de resistencia a compresión 0,2 MPa y 350 kg/m³ de densidad, confeccionado en obra con cemento gris y aditivo plastificante-aireante.
Relleno de trasdós de bóveda con concreto celular a base de cemento y aditivo plastificante-aireante, con medios mecánicos, de resistencia a compresión 0,2 MPa y 350 kg/m³ de densidad, confeccionado en obra con cemento gris y aditivo plastificante-aireante.
Incluye: Extendido del material de relleno en tongadas de espesor uniforme. Regleado y nivelación de la superficie de acabado.
Criterio de medición de proyecto: Volumen medido según documentación gráfica de Proyecto.
Criterio de medición de obra: Se medirá el volumen realmente ejecutado según especificaciones de Proyecto.

| Código | Ud | Descripción | Rendimiento | Precio | Importe |
|---|---|---|---|---|---|
| mt08cem000d | kg | Cemento gris en sacos. (material) | 300.000 | 421.19 | 126357.00 |
| mt08adt050 | kg | Aditivo plastificante-aireante para concretos celulares. (material) | 3.000 | 12034.97 | 36104.91 |
| mt08aaa010a | m³ | Agua. (material) | 0.400 | 2858.80 | 1143.52 |
| mq06cel010 | h | Equipo para fabricación y bombeo de concreto celular a base de cemento y aditivo plastificante-aireante, de 12 m³/h. (maquinaria) | 0.301 | 45006.58 | 13546.98 |
| mo020 | h | Oficial 1ª obra blanca. (mano de obra) | 0.570 | 13602.61 | 7753.49 |
| mo113 | h | Peón de obra blanca. (mano de obra) | 1.141 | 9713.67 | 11083.30 |
| % | % | Herramienta menor | 2 % | 195989.20 | 3919.78 |
|  |  | Costes directos |  |  | 199908.98 |
