# Fachada pesada de muros alveolares prefabricados de concreto pretensado

- Propiedad del archivo: CYPE Ingenieros S.A.
- Formato: FIEBDC-3/2016
- Programa: Generador de precios de la construcción. CYPE Ingenieros, S.A.
- Fecha: 14/12/2023
- Ámbito geográfico: Colombia
- Divisa: COP
- Costes indirectos: 3 %
- Gastos generales: 13 %
- Beneficio industrial: 6 %
- IVA: 16 %

## F Fachadas y muros divisorios

### FP Fachadas pesadas

#### FPP Paneles prefabricados de concreto

**FPP030** m² Fachada pesada de muros alveolares prefabricados de concreto pretensado.
Cerramiento de fachada formado por muros alveolares prefabricados de concreto pretensado, de 17 cm de espesor, 1,2 m de anchura y 9 m de longitud máxima, con los bordes machihembrados, acabado con agregado visto de mármol, dispuestos en posición vertical, con inclusión o delimitación de huecos. Incluso colocación en obra de los muros alveolares con ayuda de grúa autopropulsada, apuntalamientos, resolución del apoyo sobre la superficie superior de la cimentación, enlace de los muros alveolares por las cabezas a las vigas de la estructura mediante conectores, y por los extremos a las columnas de la estructura y sellado de juntas con silicona neutra. Totalmente montado.
Incluye: Replanteo de los muros alveolares. Colocación del cordón de caucho adhesivo. Posicionado de los muros alveolares en su lugar de colocación. Aplomo y apuntalamiento de los muros alveolares. Soldadura de los elementos metálicos de conexión. Sellado de juntas y retacado final con mortero de retracción controlada.
Criterio de medición de proyecto: Superficie medida según documentación gráfica de Proyecto, sin duplicar esquinas ni encuentros, deduciendo los huecos de superficie mayor de 3 m².
Criterio de medición de obra: Se medirá la superficie realmente ejecutada según especificaciones de Proyecto, sin duplicar esquinas ni encuentros, deduciendo los huecos de superficie mayor de 3 m².

| Código | Ud | Descripción | Rendimiento | Precio | Importe |
|---|---|---|---|---|---|
| mt12ppp010l | m² | Muro alveolares prefabricado de concreto pretensado, de 17 cm de espesor, 1,2 m de anchura y 9 m de longitud máxima, con los bordes machihembrados, acabado con agregado visto de mármol, para formación de cerramiento. (material) | 1 | 72300.04 | 72300.040 |
| mt12pph011 | kg | Masilla caucho-asfáltica para sellado en frío de juntas de paneles prefabricados de concreto. (material) | 0.07 | 5254.28 | 367.800 |
| mq07gte010c | h | Grúa autopropulsada de brazo telescópico con una capacidad de elevación de 30 t y 27 m de altura máxima de trabajo. (maquinaria) | 0.04 | 189118.14 | 7564.726 |
| mo050 | h | Oficial 1ª montador de paneles prefabricados de concreto. (mano de obra) | 0.071 | 25299.64 | 1796.274 |
| mo097 | h | Ayudante montador de paneles prefabricados de concreto. (mano de obra) | 0.071 | 18408.45 | 1307.000 |
| % | % | Herramienta menor | 2 % | 83335.840 | 1666.717 |
|  |  | Costes directos |  |  | 85002.557 |

Residuos:
- colocación: mt12ppp010l; factor de residuo 0.0252
- colocación: mt12pph011 Masilla caucho-asfáltica para sellado en frío de juntas de paneles prefabricados de concreto; factor de residuo 0.035

## Recursos

**mt12ppp010l** m² Muro alveolares prefabricado de concreto pretensado
Datos técnicos: Coste energético 592.117 MJ; Emisión de CO2 70.491 kg; Código LER 17 01 01; Masa del elemento 391 kg; Volumen 0.260667 m3
Residuos:
- embalaje: re170201 Madera. (componente de residuo); rendimiento 0.561 kg; Código LER 17 02 01; Masa del elemento 1 kg; Volumen 0.000909 m3
- embalaje: re170203 Plástico. (componente de residuo); rendimiento 0.24 kg; Código LER 17 02 03; Masa del elemento 1 kg; Volumen 0.001667 m3

**mt12pph011** kg Masilla caucho-asfáltica para sellado en frío de juntas de paneles prefabricados de concreto
Datos técnicos: Coste energético 57.585 MJ; Emisión de CO2 0.739 kg; Código LER 17 03 02; Masa del elemento 1 kg; Volumen 0.001 m3
Residuos:
- embalaje: re170203 Plástico; rendimiento 0.056 kg
